# Estrutura encastrada para bidé suspenso

- Propriedade do ficheiro: CYPE INGENIEROS, S.A.
- Formato: FIEBDC-3/2002
- Moeda: EUR
- Custos indirectos: 3.00 %
- IVA: 23.00 %

## S Equipamentos fixos e sinalização

### SA Aparelhos sanitários

#### SAE Bidés

**SAE100** Ud Estrutura encastrada para bidé suspenso.
Estrutura pré-montada de aço galvanizado, de 80 mm de profundidade, para bidé suspenso, com fixações, suporte para bidé e tubo de escoamento com adaptador para 32, 40 e 50 mm de diâmetro. Instalação encastrada em parede de alvenaria.
Inclui: Marcação. Colocação e fixação da estrutura. Verificação do seu correcto funcionamento.
Critério de medição de projecto: Número de unidades previstas, segundo documentação gráfica de Projecto.
Critério de medição de obra: Medir-se-á o número de unidades realmente colocadas segundo especificações de Projecto.

| Código | Un | Descrição | Rendimento | Preço | Importância |
|---|---|---|---|---|---|
| mt30oli082k | Ud | Estrutura pré-montada de aço galvanizado, de 80 mm de profundidade, para bidé suspenso, com fixações, suporte para bidé e tubo de escoamento com adaptador para 32, 40 e 50 mm de diâmetro, para encastrar em parede de alvenaria. (material) | 1.000 | 73.67 | 73.67 |
| op00tal010 |  | Berbequim. | 1.000 | 0.00 | 0.00 |
| op00ato010 |  | Aparafusadora. | 1.000 | 0.00 | 0.00 |
| mo008 | h | Oficial de 1ª canalizador. (mão de obra) | 0.200 | 23.31 | 4.66 |
| % | % | Custos directos complementares | 2 % | 78.33 | 1.57 |
|  |  | Custos directos |  |  | 79.90 |
