# Sanita encostada à parede, de porcelana sanitária

- Propriedade do ficheiro: CYPE INGENIEROS, S.A.
- Formato: FIEBDC-3/2002
- Moeda: EUR
- Custos indirectos: 3.00 %
- IVA: 23.00 %

## S Equipamentos fixos e sinalização

### SA Aparelhos sanitários

#### SAI Sanitas

**SAI030** Ud Sanita encostada à parede, de porcelana sanitária.
Sanita, de porcelana sanitária, acabamento termoesmaltado, cor branca, de 350x510x425 mm, sem rebordo de descarga para facilitar a limpeza, com assento e tampa de sanita, de Duroplast, com tratamento antibacteriano. Inclusive elementos de fixação e silicone para enchimento de juntas.
Inclui: Marcação. Colocação e fixação do aparelho. Montagem do elemento de drenagem. Ligação à rede de drenagem. Ligação à rede de água fria. Verificação do seu correcto funcionamento. Vedação de juntas.
Critério de medição de projecto: Número de unidades previstas, segundo documentação gráfica de Projecto.
Critério de medição de obra: Medir-se-á o número de unidades realmente colocadas segundo especificações de Projecto.

| Código | Un | Descrição | Rendimento | Preço | Importância |
|---|---|---|---|---|---|
| mt30sng120e | Ud | Sanita, de porcelana sanitária, acabamento termoesmaltado, cor branca, de 350x510x425 mm, sem rebordo de descarga para facilitar a limpeza, segundo NP EN 997, com elementos de fixação, para encostar à parede. (material) | 1.000 | 417.68 | 417.68 |
| mt30sng111u | Ud | Assento e tampa de sanita, de Duroplast, com tratamento antibacteriano. (material) | 1.000 | 112.91 | 112.91 |
| mt30www005 | Ud | Cartucho de 300 ml de silicone ácida monocomponente, fungicida, para vedação de juntas em ambientes húmidos. (material) | 0.012 | 7.50 | 0.09 |
| op00ato010 |  | Aparafusadora. | 1.000 | 0.00 | 0.00 |
| op00mar010 |  | Martelo. | 1.000 | 0.00 | 0.00 |
| op00tal010 |  | Berbequim. | 1.000 | 0.00 | 0.00 |
| mo008 | h | Oficial de 1ª canalizador. (mão de obra) | 1.500 | 23.31 | 34.97 |
| % | % | Custos directos complementares | 2 % | 565.65 | 11.31 |
|  |  | Custos directos |  |  | 576.96 |
