# Urinol de aço inoxidável

- Propriedade do ficheiro: CYPE INGENIEROS, S.A.
- Formato: FIEBDC-3/2002
- Moeda: EUR
- Custos indirectos: 3.00 %
- IVA: 23.00 %

## S Equipamentos fixos e sinalização

### SA Aparelhos sanitários

#### SAU Urinóis

**SAU005** Ud Urinol de aço inoxidável.
Urinol de aço inoxidável AISI 304, com alimentação vista e escoamento sifonado, acabamento acetinado, de 355x316x521 mm, equipado com torneira de passagem recta mural para urinol, com tempo de fluxo de 5 segundos, caudal de 9 l/min, acabamento cromado, para colocação em superfície. Inclusive silicone para enchimento de juntas.
Inclui: Marcação. Colocação e fixação do aparelho. Montagem do elemento de drenagem. Ligação à rede de drenagem. Montagem da torneira. Ligação à rede de água fria. Verificação do seu correcto funcionamento. Vedação de juntas.
Critério de medição de projecto: Número de unidades previstas, segundo documentação gráfica de Projecto.
Critério de medição de obra: Medir-se-á o número de unidades realmente colocadas segundo especificações de Projecto.

| Código | Un | Descrição | Rendimento | Preço | Importância |
|---|---|---|---|---|---|
| mt30uxp010aa | Ud | Urinol de aço inoxidável AISI 304, com alimentação vista e escoamento sifonado, acabamento acetinado, de 355x316x521 mm. (material) | 1.000 | 397.12 | 397.12 |
| mt31gmp300ce | Ud | Torneira de passagem recta mural para urinol, com tempo de fluxo de 5 segundos, caudal de 9 l/min, acabamento cromado, para colocação em superfície; inclusive elementos de ligação. (material) | 1.000 | 49.76 | 49.76 |
| mt30www005 | Ud | Cartucho de 300 ml de silicone ácida monocomponente, fungicida, para vedação de juntas em ambientes húmidos. (material) | 0.012 | 7.50 | 0.09 |
| op00ato010 |  | Aparafusadora. | 1.000 | 0.00 | 0.00 |
| op00mar010 |  | Martelo. | 1.000 | 0.00 | 0.00 |
| op00tal010 |  | Berbequim. | 1.000 | 0.00 | 0.00 |
| mo008 | h | Oficial de 1ª canalizador. (mão de obra) | 1.200 | 23.31 | 27.97 |
| % | % | Custos directos complementares | 2 % | 474.94 | 9.50 |
|  |  | Custos directos |  |  | 484.44 |
