# Pia hospitalar de porcelana sanitária "ROCA"

- Propriedade do ficheiro: CYPE INGENIEROS, S.A.
- Formato: FIEBDC-3/2002
- Moeda: EUR
- Custos indirectos: 3.00 %
- IVA: 23.00 %

## S Equipamentos fixos e sinalização

### SA Aparelhos sanitários

#### SAV Pias hospitalares

**SAV010** Ud Pia hospitalar de porcelana sanitária "ROCA".
Pia hospitalar de porcelana sanitária, de pé, modelo Garda "ROCA", cor Blanco, de 420x500x445 mm, de 420x500x445 mm, de saída horizontal, com peça de união, grelha de escoamento e jogo de fixação, com grelha de aço inoxidável, com almofadado, para pia hospitalar modelo Garda, equipado com torneira misturadora bicomando mural, para tanque de lavar roupa, de cano giratório, acabamento cromado, modelo Brava. Inclusive silicone para enchimento de juntas.
Inclui: Marcação. Colocação e fixação do aparelho. Montagem do elemento de drenagem. Ligação à rede de drenagem. Montagem da torneira. Ligação às redes de água fria e quente. Verificação do seu correcto funcionamento. Vedação de juntas.
Critério de medição de projecto: Número de unidades previstas, segundo documentação gráfica de Projecto.
Critério de medição de obra: Medir-se-á o número de unidades realmente colocadas segundo especificações de Projecto.

| Código | Un | Descrição | Rendimento | Preço | Importância |
|---|---|---|---|---|---|
| mt30var010a | Ud | Pia hospitalar de porcelana sanitária, de pé, modelo Garda "ROCA", cor Blanco, de 420x500x445 mm, de 420x500x445 mm, de saída horizontal, com peça de união, grelha de escoamento e jogo de fixação. (material) | 1.000 | 183.40 | 183.40 |
| mt30var011a | Ud | Grelha de aço inoxidável, com almofadado, para pia hospitalar modelo Garda "ROCA". (material) | 1.000 | 93.94 | 93.94 |
| mt31gmo040a | Ud | Torneira misturadora bicomando mural, para tanque de lavar roupa, de cano giratório, acabamento cromado, modelo Brava "ROCA", com arejador, segundo EN 200. (material) | 1.000 | 92.40 | 92.40 |
| mt30div020 | Ud | Manguito elástico incorporado com junta, para pia hospitalar. (material) | 1.000 | 21.50 | 21.50 |
| mt30www005 | Ud | Cartucho de 300 ml de silicone ácida monocomponente, fungicida, para vedação de juntas em ambientes húmidos. (material) | 0.012 | 7.50 | 0.09 |
| op00ato010 |  | Aparafusadora. | 1.000 | 0.00 | 0.00 |
| op00mar010 |  | Martelo. | 1.000 | 0.00 | 0.00 |
| op00tal010 |  | Berbequim. | 1.000 | 0.00 | 0.00 |
| mo008 | h | Oficial de 1ª canalizador. (mão de obra) | 1.200 | 23.31 | 27.97 |
| % | % | Custos directos complementares | 2 % | 419.30 | 8.39 |
|  |  | Custos directos |  |  | 427.69 |
