# Protector para pilar, de espuma de poliuretano de alta densidade

- Propriedade do ficheiro: CYPE INGENIEROS, S.A.
- Formato: FIEBDC-3/2002
- Moeda: EUR
- Custos indirectos: 3.00 %
- IVA: 23.00 %

## S Equipamentos fixos e sinalização

### SD Protecções

#### SDL Protectores para pilares

**SDL010** m² Protector para pilar, de espuma de poliuretano de alta densidade.
Protector para pilar circular, de espuma de poliuretano de alta densidade, de 50 mm de espessura, com recobrimento de PVC, cor a escolher. Colocação em obra: fixado à superfície suporte com cremalheira oculta e fita de velcro.
Inclui: Marcação. Montagem e fixação.
Critério de medição de projecto: Superfície medida segundo documentação gráfica de Projecto.
Critério de medição de obra: Medir-se-á a superfície realmente executada segundo especificações de Projecto.

| Código | Un | Descrição | Rendimento | Preço | Importância |
|---|---|---|---|---|---|
| mt53pdi180a | m² | Protector para pilar circular, de espuma de poliuretano de alta densidade, de 50 mm de espessura, com recobrimento de PVC, cor a escolher, repelente da água, com cremalheira oculta e fita de velcro, para fixação à superfície suporte, Euroclasse B-s1, d0 de reacção ao fogo, segundo NP EN 13501-1. (material) | 1.000 | 75.00 | 75.00 |
| mo080 | h | Ajudante de montador. (mão de obra) | 0.150 | 22.13 | 3.32 |
| % | % | Custos directos complementares | 2 % | 78.32 | 1.57 |
|  |  | Custos directos |  |  | 79.89 |
