# Protector de vértice, de borracha de nitrilo butadieno. Colocação no mobiliário

- Propriedade do ficheiro: CYPE INGENIEROS, S.A.
- Formato: FIEBDC-3/2002
- Moeda: EUR
- Custos indirectos: 3.00 %
- IVA: 23.00 %

## S Equipamentos fixos e sinalização

### SD Protecções

#### SDM Protectores para mobiliário

**SDM010** m Protector de vértice, de borracha de nitrilo butadieno. Colocação no mobiliário.
Protector de vértice, autocolante, de borracha de nitrilo butadieno, com abas de 3x3 cm, cor cinzento. Colocação no mobiliário.
Inclui: Preparação e limpeza da superfície suporte. Marcação. Corte das peças. Colocação.
Critério de medição de projecto: Comprimento medido segundo documentação gráfica de Projecto.
Critério de medição de obra: Medir-se-á o comprimento realmente executado segundo especificações de Projecto.

| Código | Un | Descrição | Rendimento | Preço | Importância |
|---|---|---|---|---|---|
| mt53pdi210a | m | Protector de vértice, autocolante, de borracha de nitrilo butadieno, com abas de 3x3 cm, cor cinzento, fornecido em rolos de 500 cm de comprimento, para colocar no mobiliário. (material) | 1.050 | 7.50 | 7.88 |
| mo080 | h | Ajudante de montador. (mão de obra) | 0.050 | 22.13 | 1.11 |
| % | % | Custos directos complementares | 2 % | 8.99 | 0.18 |
|  |  | Custos directos |  |  | 9.17 |
