# Escada de tesoura

- Propriedade do ficheiro: CYPE INGENIEROS, S.A.
- Formato: FIEBDC-3/2002
- Moeda: EUR
- Custos indirectos: 3.00 %
- IVA: 23.00 %

## S Equipamentos fixos e sinalização

### SE Escadas pré-fabricadas

#### SEJ De tesoura

**SEJ010** Ud Escada de tesoura.
Escada retráctil extensível de tesoura para tecto de aço lacado, com abertura e fecho manuais, para vencer uma altura entre pisos de 250 a 275 cm e para uma abertura de 100x50 cm, tampa de aço lacado em branco de 16 mm de espessura e caixa de chapa lacada em branco de 12,5 cm de altura, assente com argamassa de cimento, confeccionada em obra, dosificação 1:6. Totalmente montada.
Inclui: Marcação e fixação da caixa. Colocação da escada e da tampa. Vedação das juntas com silicone neutro.
Critério de medição de projecto: Número de unidades previstas, segundo documentação gráfica de Projecto.
Critério de medição de obra: Medir-se-á o número de unidades realmente executadas segundo especificações de Projecto.

| Código | Un | Descrição | Rendimento | Preço | Importância |
|---|---|---|---|---|---|
| mt44etm010jkg | Ud | Escada retráctil extensível de tesoura para tecto de aço lacado, com abertura e fecho manuais, para vencer uma altura entre pisos de 250 a 275 cm e para uma abertura de 100x50 cm, tampa de aço lacado em branco de 16 mm de espessura e caixa de chapa lacada em branco de 12,5 cm de altura para encastrar no suporte. (material) | 1.000 | 292.94 | 292.94 |
| mt15sja100 | Ud | Cartucho de pasta de silicone neutro. (material) | 1.000 | 3.13 | 3.13 |
| mt08aaa010a | m³ | Água. (material) | 0.022 | 1.50 | 0.03 |
| mt01arg005a | t | Areia de pedreira, para argamassa preparada em obra. (material) | 0.176 | 18.00 | 3.17 |
| mt08cem011a | kg | Cimento Portland CEM II/B-L 32,5 R, cor cinzento, em sacos, segundo NP EN 197-1. (material) | 27.000 | 0.10 | 2.70 |
| mq06hor010 | h | Betoneira eléctrica com uma capacidade de amassadura de 160 l. (equipamento) | 0.076 | 3.45 | 0.26 |
| op00ato010 |  | Aparafusadora. | 1.000 | 0.00 | 0.00 |
| op00tal010 |  | Berbequim. | 1.000 | 0.00 | 0.00 |
| mo011 | h | Oficial de 1ª montador. (mão de obra) | 5.000 | 23.31 | 116.55 |
| mo080 | h | Ajudante de montador. (mão de obra) | 5.864 | 22.13 | 129.77 |
| % | % | Custos directos complementares | 2 % | 548.55 | 10.97 |
|  |  | Custos directos |  |  | 559.52 |
