# Torneira temporizada para sanita

- Propriedade do ficheiro: CYPE INGENIEROS, S.A.
- Formato: FIEBDC-3/2002
- Moeda: EUR
- Custos indirectos: 3.00 %
- IVA: 23.00 %

## S Equipamentos fixos e sinalização

### SG Torneiras

#### SGI Para sanitas

**SGI010** Ud Torneira temporizada para sanita.
Torneira temporizada, instalação à vista formada por fluxómetro para sanita, de latão cromado, com tempo de fluxo de 7 segundos, caudal de 1,5 l/s, ligação macho para a entrada de água de 3/4". Inclusive elementos de ligação e uma válvula de seccionamento.
Inclui: Marcação. Colocação. Ligação. Verificação do seu correcto funcionamento.
Critério de medição de projecto: Número de unidades previstas, segundo documentação gráfica de Projecto.
Critério de medição de obra: Medir-se-á o número de unidades realmente colocadas segundo especificações de Projecto.

| Código | Un | Descrição | Rendimento | Preço | Importância |
|---|---|---|---|---|---|
| mt31gmp400ab | Ud | Fluxómetro para sanita, de latão cromado, com tempo de fluxo de 7 segundos, caudal de 1,5 l/s, ligação macho para a entrada de água de 3/4"; inclusive elementos de ligação e uma válvula de seccionamento. (material) | 1.000 | 63.90 | 63.90 |
| mt31gmp500a | Ud | Tubo de descarga, de 520x200 mm e 28 mm de diâmetro. (material) | 1.000 | 25.80 | 25.80 |
| mt37www010 | Ud | Material auxiliar para instalações de abastecimento de água. (material) | 1.000 | 1.40 | 1.40 |
| mo008 | h | Oficial de 1ª canalizador. (mão de obra) | 0.500 | 23.31 | 11.66 |
| % | % | Custos directos complementares | 2 % | 102.76 | 2.06 |
|  |  | Custos directos |  |  | 104.82 |
