# Torneira temporizada para urinol

- Propriedade do ficheiro: CYPE INGENIEROS, S.A.
- Formato: FIEBDC-3/2002
- Moeda: EUR
- Custos indirectos: 3.00 %
- IVA: 23.00 %

## S Equipamentos fixos e sinalização

### SG Torneiras

#### SGU Para urinóis

**SGU010** Ud Torneira temporizada para urinol.
Torneira temporizada, instalação à vista formada por torneira de passagem recta mural para urinol, com tempo de fluxo de 5 segundos, caudal de 9 l/min, acabamento cromado, para colocação em superfície. Inclusive elementos de ligação.
Inclui: Marcação. Colocação. Ligação. Verificação do seu correcto funcionamento.
Critério de medição de projecto: Número de unidades previstas, segundo documentação gráfica de Projecto.
Critério de medição de obra: Medir-se-á o número de unidades realmente colocadas segundo especificações de Projecto.

| Código | Un | Descrição | Rendimento | Preço | Importância |
|---|---|---|---|---|---|
| mt31gmp300ce | Ud | Torneira de passagem recta mural para urinol, com tempo de fluxo de 5 segundos, caudal de 9 l/min, acabamento cromado, para colocação em superfície; inclusive elementos de ligação. (material) | 1.000 | 49.76 | 49.76 |
| mt37www010 | Ud | Material auxiliar para instalações de abastecimento de água. (material) | 1.000 | 1.40 | 1.40 |
| mo008 | h | Oficial de 1ª canalizador. (mão de obra) | 0.200 | 23.31 | 4.66 |
| % | % | Custos directos complementares | 2 % | 55.82 | 1.12 |
|  |  | Custos directos |  |  | 56.94 |
