# Secador de cabelo

- Propriedade do ficheiro: CYPE INGENIEROS, S.A.
- Formato: FIEBDC-3/2002
- Moeda: EUR
- Custos indirectos: 3.00 %
- IVA: 23.00 %

## S Equipamentos fixos e sinalização

### SM Casas de banho

#### SMC Secadores de cabelo

**SMC010** Ud Secador de cabelo.
Secador eléctrico de cabelo, mural, potência calorífica de 900 W, carcaça de ABS cor branca, interior fabricado em policarbonato cinzento, de 550x185x120 mm. Inclusive elementos de fixação.
Inclui: Marcação. Colocação e fixação. Ligação e verificação do seu correcto funcionamento.
Critério de medição de projecto: Número de unidades previstas, segundo documentação gráfica de Projecto.
Critério de medição de obra: Medir-se-á o número de unidades realmente colocadas segundo especificações de Projecto.

| Código | Un | Descrição | Rendimento | Preço | Importância |
|---|---|---|---|---|---|
| mt31abn020a | Ud | Secador eléctrico de cabelo, mural, potência calorífica de 900 W, carcaça de ABS cor branca, interior fabricado em policarbonato cinzento, de 550x185x120 mm. (material) | 1.000 | 126.70 | 126.70 |
| op00ato010 |  | Aparafusadora. | 1.000 | 0.00 | 0.00 |
| op00tal010 |  | Berbequim. | 1.000 | 0.00 | 0.00 |
| mo107 | h | Ajudante de canalizador. (mão de obra) | 0.250 | 22.09 | 5.52 |
| % | % | Custos directos complementares | 2 % | 132.22 | 2.64 |
|  |  | Custos directos |  |  | 134.86 |
