# Dispensador de papel toalha

- Propriedade do ficheiro: CYPE INGENIEROS, S.A.
- Formato: FIEBDC-3/2002
- Moeda: EUR
- Custos indirectos: 3.00 %
- IVA: 23.00 %

## S Equipamentos fixos e sinalização

### SM Casas de banho

#### SME Dispensadores de papel

**SME020** Ud Dispensador de papel toalha.
Toalheiro de papel contínuo, com carcaça de ABS de cor branca, de 251x300x195 mm, para um rolo de papel de 240 m e 155 mm de diâmetro.
Inclui: Marcação. Colocação e fixação.
Critério de medição de projecto: Número de unidades previstas, segundo documentação gráfica de Projecto.
Critério de medição de obra: Medir-se-á o número de unidades realmente colocadas segundo especificações de Projecto.

| Código | Un | Descrição | Rendimento | Preço | Importância |
|---|---|---|---|---|---|
| mt31abn050a | Ud | Toalheiro de papel contínuo, com carcaça de ABS de cor branca, de 251x300x195 mm, para um rolo de papel de 240 m e 155 mm de diâmetro. (material) | 1.000 | 58.67 | 58.67 |
| op00ato010 |  | Aparafusadora. | 1.000 | 0.00 | 0.00 |
| op00tal010 |  | Berbequim. | 1.000 | 0.00 | 0.00 |
| mo107 | h | Ajudante de canalizador. (mão de obra) | 0.150 | 22.09 | 3.31 |
| % | % | Custos directos complementares | 2 % | 61.98 | 1.24 |
|  |  | Custos directos |  |  | 63.22 |
