# Corrimão para deficientes, reabilitação e idosos, de aço zincado

- Propriedade do ficheiro: CYPE INGENIEROS, S.A.
- Formato: FIEBDC-3/2002
- Moeda: EUR
- Custos indirectos: 3.00 %
- IVA: 23.00 %

## S Equipamentos fixos e sinalização

### SP Aparelhos sanitários adaptados e ajudas técnicas

#### SPA Assentos, barras de apoio e corrimões

**SPA030** Ud Corrimão para deficientes, reabilitação e idosos, de aço zincado.
Corrimão para deficientes, reabilitação e idosos, formado por 1 tubo de 300 mm de comprimento, 1 tubo de 400 mm de comprimento, peça de união de secção recta em T e 2 peças de remate de secção curva, de aço zincado pintado com poliuretano, de 32 mm de diâmetro. Inclusive elementos de fixação.
Inclui: Colocação, nivelamento e fixação dos elementos de suporte. Limpeza do elemento.
Critério de medição de projecto: Número de unidades previstas, segundo documentação gráfica de Projecto.
Critério de medição de obra: Medir-se-á o número de unidades realmente colocadas segundo especificações de Projecto.

| Código | Un | Descrição | Rendimento | Preço | Importância |
|---|---|---|---|---|---|
| mt31abp160aa | Ud | Tubo recto, de aço zincado pintado com poliuretano, de 32 mm de diâmetro e 300 mm de comprimento. (material) | 1.000 | 19.11 | 19.11 |
| mt31abp160ba | Ud | Tubo recto, de aço zincado pintado com poliuretano, de 32 mm de diâmetro e 400 mm de comprimento. (material) | 1.000 | 22.41 | 22.41 |
| mt31abp161bc | Ud | Peça de união de secção recta em T, de aço zincado pintado com poliuretano, de 32 mm de diâmetro. (material) | 1.000 | 40.06 | 40.06 |
| mt31abp161aa | Ud | Peça de remate de secção curva, de aço zincado pintado com poliuretano, de 32 mm de diâmetro. (material) | 2.000 | 44.52 | 89.04 |
| mo107 | h | Ajudante de canalizador. (mão de obra) | 0.200 | 22.09 | 4.42 |
| % | % | Custos directos complementares | 2 % | 175.04 | 3.50 |
|  |  | Custos directos |  |  | 178.54 |
