# Corrimão para deficientes, reabilitação e idosos, de alumínio

- Propriedade do ficheiro: CYPE INGENIEROS, S.A.
- Formato: FIEBDC-3/2002
- Moeda: EUR
- Custos indirectos: 3.00 %
- IVA: 23.00 %

## S Equipamentos fixos e sinalização

### SP Aparelhos sanitários adaptados e ajudas técnicas

#### SPA Assentos, barras de apoio e corrimões

**SPA040** m Corrimão para deficientes, reabilitação e idosos, de alumínio.
Corrimão para deficientes, reabilitação e idosos, colocado na parede, de alumínio e nylon, de 35 mm de diâmetro. Inclusive elementos de fixação.
Inclui: Colocação, nivelamento e fixação dos elementos de suporte. Limpeza do elemento.
Critério de medição de projecto: Comprimento medido entre eixos, segundo documentação gráfica de Projecto.
Critério de medição de obra: Medir-se-á o número de unidades realmente colocadas segundo especificações de Projecto.

| Código | Un | Descrição | Rendimento | Preço | Importância |
|---|---|---|---|---|---|
| mt31abp150a | m | Corrimão para deficientes, reabilitação e idosos, de alumínio e nylon, de 35 mm de diâmetro, fornecido com peças auxiliares de remate de secção curva. (material) | 1.000 | 114.17 | 114.17 |
| op00ato010 |  | Aparafusadora. | 1.000 | 0.00 | 0.00 |
| op00tal010 |  | Berbequim. | 1.000 | 0.00 | 0.00 |
| mo107 | h | Ajudante de canalizador. (mão de obra) | 0.300 | 22.09 | 6.63 |
| % | % | Custos directos complementares | 2 % | 120.80 | 2.42 |
|  |  | Custos directos |  |  | 123.22 |
