# Sanita suspensa

- Propriedade do ficheiro: CYPE INGENIEROS, S.A.
- Formato: FIEBDC-3/2002
- Moeda: EUR
- Custos indirectos: 3.00 %
- IVA: 23.00 %

## S Equipamentos fixos e sinalização

### SP Aparelhos sanitários adaptados e ajudas técnicas

#### SPI Sanitas

**SPI020** Ud Sanita suspensa.
Sanita suspensa, de porcelana sanitária, acabamento termoesmaltado, cor branca, de 355x700x340 mm, com rebordo de descarga, com assento e tampa de sanita, de Duroplast, cor branca. Inclusive elementos de fixação e silicone para enchimento de juntas.
Inclui: Marcação. Colocação e fixação do aparelho. Montagem do elemento de drenagem. Ligação à rede de drenagem. Ligação à rede de água fria. Verificação do seu correcto funcionamento. Vedação de juntas.
Critério de medição de projecto: Número de unidades previstas, segundo documentação gráfica de Projecto.
Critério de medição de obra: Medir-se-á o número de unidades realmente colocadas segundo especificações de Projecto.

| Código | Un | Descrição | Rendimento | Preço | Importância |
|---|---|---|---|---|---|
| mt30sfg110q | Ud | Sanita suspensa, de porcelana sanitária, acabamento termoesmaltado, cor branca, de 355x700x340 mm, com rebordo de descarga, segundo NP EN 997, com elementos de fixação. (material) | 1.000 | 244.05 | 244.05 |
| mt30sfg111q | Ud | Assento e tampa de sanita, de Duroplast, cor branca. (material) | 1.000 | 95.64 | 95.64 |
| mt30www005 | Ud | Cartucho de 300 ml de silicone ácida monocomponente, fungicida, para vedação de juntas em ambientes húmidos. (material) | 0.012 | 7.50 | 0.09 |
| op00ato010 |  | Aparafusadora. | 1.000 | 0.00 | 0.00 |
| op00mar010 |  | Martelo. | 1.000 | 0.00 | 0.00 |
| op00tal010 |  | Berbequim. | 1.000 | 0.00 | 0.00 |
| mo008 | h | Oficial de 1ª canalizador. (mão de obra) | 1.500 | 23.31 | 34.97 |
| % | % | Custos directos complementares | 2 % | 374.75 | 7.50 |
|  |  | Custos directos |  |  | 382.25 |
