# Cabina de painel fenólico HPL

- Propriedade do ficheiro: CYPE INGENIEROS, S.A.
- Formato: FIEBDC-3/2002
- Moeda: EUR
- Custos indirectos: 3.00 %
- IVA: 23.00 %

## S Equipamentos fixos e sinalização

### SV Vestiários

#### SVC Cabinas

**SVC010** Ud Cabina de painel fenólico HPL.
Cabina para vestiário, de 900x1400 mm e 2000 mm de altura, de painel fenólico HPL, de 13 mm de espessura, cor a escolher; composta de: portão de 600x2000 mm e 2 laterais de 2000 mm de altura; estrutura suporte de alumínio anodizado, formada por perfil guia horizontal de secção circular de 25 mm de diâmetro, rosetas, pinças de fixação dos painéis e perfis em U de 20x15 mm para fixação à parede e ferragens de aço inoxidável AISI 316L, formadas por dobradiças com mola, puxador com corrente e indicador exterior de livre e ocupado, e pés reguláveis em altura até 150 mm. Inclusive ajuste da folha, fixação das ferragens, nivelação e ajuste final. Totalmente montado.
Inclui: Marcação. Colocação das ferragens de pendurar. Colocação da folha. Colocação das ferragens de fecho e acessórios. Nivelação e ajuste final.
Critério de medição de projecto: Número de unidades previstas, segundo documentação gráfica de Projecto.
Critério de medição de obra: Medir-se-á o número de unidades realmente colocadas segundo especificações de Projecto.

| Código | Un | Descrição | Rendimento | Preço | Importância |
|---|---|---|---|---|---|
| mt45cvg010a | Ud | Cabina para vestiário, de 900x1400 mm e 2000 mm de altura, de painel fenólico HPL, de 13 mm de espessura, cor a escolher, Euroclasse B-s2, d0 de reacção ao fogo, segundo NP EN 13501-1; composta de: portão de 600x2000 mm e 2 laterais de 2000 mm de altura; estrutura suporte de alumínio anodizado, formada por perfil guia horizontal de secção circular de 25 mm de diâmetro, rosetas, pinças de fixação dos painéis e perfis em U de 20x15 mm para fixação à parede e ferragens de aço inoxidável AISI 316L, formadas por dobradiças com mola, puxador com corrente e indicador exterior de livre e ocupado, e pés reguláveis em altura até 150 mm. (material) | 1.000 | 775.22 | 775.22 |
| op00ato010 |  | Aparafusadora. | 1.000 | 0.00 | 0.00 |
| op00tal010 |  | Berbequim. | 1.000 | 0.00 | 0.00 |
| mo011 | h | Oficial de 1ª montador. (mão de obra) | 0.500 | 23.31 | 11.66 |
| mo080 | h | Ajudante de montador. (mão de obra) | 0.500 | 22.13 | 11.07 |
| % | % | Custos directos complementares | 2 % | 797.95 | 15.96 |
|  |  | Custos directos |  |  | 813.91 |
