# Tampas de caixas de correio e caixas

- Propriedade do ficheiro: CYPE INGENIEROS, S.A.
- Formato: FIEBDC-3/2002
- Moeda: EUR
- Custos indirectos: 3.00 %
- IVA: 23.00 %

## S Equipamentos fixos e sinalização

### SZ Zonas comuns

#### SZB Hall

**SZB016** Ud Tampas de caixas de correio e caixas.
Tampas de caixas de correio de alumínio pintado cor prata, de 282x58 mm de dimensões exteriores e 250x27 mm para a entrada de cartas. Inclusive elementos de fixação.
Inclui: Marcação. Fixação em paramento com elementos de ancoragem.
Critério de medição de projecto: Número de unidades previstas, segundo documentação gráfica de Projecto.
Critério de medição de obra: Medir-se-á o número de unidades realmente colocadas segundo especificações de Projecto.

| Código | Un | Descrição | Rendimento | Preço | Importância |
|---|---|---|---|---|---|
| mt45btv500aa | Ud | Tampas de caixas de correio de alumínio pintado cor prata, de 282x58 mm de dimensões exteriores e 250x27 mm para a entrada de cartas, com elementos de fixação. (material) | 1.000 | 16.15 | 16.15 |
| op00ato010 |  | Aparafusadora. | 1.000 | 0.00 | 0.00 |
| mo080 | h | Ajudante de montador. (mão de obra) | 0.100 | 22.13 | 2.21 |
| % | % | Custos directos complementares | 2 % | 18.36 | 0.37 |
|  |  | Custos directos |  |  | 18.73 |
