# Calha de drenagem de polipropileno

- Propriedade do ficheiro: CYPE INGENIEROS, S.A.
- Formato: FIEBDC-3/2002
- Moeda: EUR
- Custos indirectos: 3.00 %
- IVA: 23.00 %

## U Infra-estruturas no logradouro

### UA Drenagens complementares

#### UAI Calhas de drenagem e sumidouros

**UAI011** m Calha de drenagem de polipropileno.
Calha pré-fabricada de polipropileno, em tramos de 1000 mm de comprimento, 130 mm de largura e 98 mm de altura, com grelha passadiço de aço galvanizado classe A-15 segundo NP EN 1433 e NP EN 124, sobre base de betão simples C20/25 (X0(P); D25; S2; Cl 1,0) de 10 cm de espessura; escavação prévia com meios manuais e posterior enchimento do tardoz com betão. Inclusive peças especiais e sifão em linha visitável.
Inclui: Marcação do traçado da calha de drenagem. Escavação com meios manuais. Eliminação das terras soltas do fundo da escavação. Betonagem e compactação do betão na execução da base. Colocação da calha de drenagem sobre a base de betão. Montagem dos acessórios na calha de drenagem. Execução de furos para a ligação da tubagem à calha de drenagem. União e ajuste das juntas da tubagem à calha de drenagem. Colocação do sifão em linha. Enchimento do tardoz. Verificação do seu correcto funcionamento.
Critério de medição de projecto: Comprimento medido em projecção horizontal, segundo documentação gráfica de Projecto.
Critério de medição de obra: Medir-se-á, em projecção horizontal, o comprimento realmente executado segundo especificações de Projecto.

| Código | Un | Descrição | Rendimento | Preço | Importância |
|---|---|---|---|---|---|
| mt10hmf020fa | m³ | Betão simples C20/25 (X0(P); D25; S2; Cl 1,0), fabricado em central, segundo NP EN 206. (material) | 0.078 | 74.97 | 5.85 |
| mt11cap010qc | m | Calha pré-fabricada de polipropileno, em tramos de 1000 mm de comprimento, 130 mm de largura e 98 mm de altura, com grelha passadiço de aço galvanizado classe A-15 segundo NP EN 1433 e NP EN 124, inclusive peças especiais. (material) | 1.000 | 44.41 | 44.41 |
| mt11pvj020b | Ud | Sifão em linha de PVC, "JIMTEN", cor cinzento, visitável, com união macho/fêmea, de 110 mm de diâmetro. (material) | 0.200 | 65.08 | 13.02 |
| au00auh020 |  | Calha para descarga do betão. | 1.000 | 0.00 | 0.00 |
| au00auh040 |  | Vibrador de betão, eléctrico. | 1.000 | 0.00 | 0.00 |
| mo041 | h | Oficial de 1ª construção de obra civil. (mão de obra) | 0.400 | 22.68 | 9.07 |
| mo087 | h | Ajudante de construção de obra civil. (mão de obra) | 0.208 | 22.13 | 4.60 |
| % | % | Custos directos complementares | 2 % | 76.95 | 1.54 |
|  |  | Custos directos |  |  | 78.49 |
