# Base elástica geodrenante para relva sintética

- Propriedade do ficheiro: CYPE INGENIEROS, S.A.
- Formato: FIEBDC-3/2002
- Moeda: EUR
- Custos indirectos: 3.00 %
- IVA: 23.00 %

## U Infra-estruturas no logradouro

### UD Recintos desportivos

#### UDB Pavimentos de relva sintética

**UDB020** m² Base elástica geodrenante para relva sintética.
Base elástica geodrenante, composta de geomembrana para drenagem, de 7 mm de espessura, formada por duas lâminas geotêxteis de filtração e alma drenante de monofilamentos de polipropileno extrudido de alta resistência, colocada sobre lâmina impermeabilizante de polietileno, disposta directamente sobre a superfície base de areia fina compactada.
Critérios considerados na determinação do preço da unidade de obra: O preço não inclui a superfície base.
Inclui: Marcação. Colocação da camada separadora impermeável. Colocação da camada drenante. Realização de entrega ao sistema de recolha de águas.
Critério de medição de projecto: Superfície medida segundo documentação gráfica de Projecto.
Critério de medição de obra: Medir-se-á a superfície realmente executada segundo especificações de Projecto.

| Código | Un | Descrição | Rendimento | Preço | Importância |
|---|---|---|---|---|---|
| mt15rev060a | m² | Lâmina impermeabilizante de polietileno. (material) | 1.050 | 0.98 | 1.03 |
| mt15rev030a | m² | Geomembrana para drenagem, de 7 mm de espessura, formada por duas lâminas geotêxteis de filtração e alma drenante de monofilamentos de polipropileno extrudido de alta resistência, fornecida em rolos de 3,8 m de largura e 70 m de comprimento. (material) | 1.050 | 16.97 | 17.82 |
| mo041 | h | Oficial de 1ª construção de obra civil. (mão de obra) | 0.015 | 22.68 | 0.34 |
| mo087 | h | Ajudante de construção de obra civil. (mão de obra) | 0.015 | 22.13 | 0.33 |
| % | % | Custos directos complementares | 2 % | 19.52 | 0.39 |
|  |  | Custos directos |  |  | 19.91 |
