# Equipamento

- Propriedade do ficheiro: CYPE INGENIEROS, S.A.
- Formato: FIEBDC-3/2002
- Moeda: EUR
- Custos indirectos: 3.00 %
- IVA: 23.00 %

## U Infra-estruturas no logradouro

### UD Recintos desportivos

#### UDE Equipamentos

**UDE010** Ud Equipamento.
Equipamento desportivo para campo de ténis, formado por rede de nylon reforçado, postes de apoio e acessórios regulamentares, segundo norma federativa, com ancoragens de pavimento para postes de tubo de alumínio de 93 mm de diâmetro e 420 mm de comprimento, com tampa, fixados a cubo de betão C20/25 (X0(P); D25; S2; Cl 1,0) de 50x50x40 cm.
Inclui: Marcação. Preparação das ancoragens. Colocação do equipamento.
Critério de medição de projecto: Número de unidades previstas, segundo documentação gráfica de Projecto.
Critério de medição de obra: Medir-se-á o número de unidades realmente executadas segundo especificações de Projecto.

| Código | Un | Descrição | Rendimento | Preço | Importância |
|---|---|---|---|---|---|
| mt10hmf020fa | m³ | Betão simples C20/25 (X0(P); D25; S2; Cl 1,0), fabricado em central, segundo NP EN 206. (material) | 0.300 | 74.97 | 22.49 |
| mt47ede011a | Ud | Bainha de alumínio para ancoragem no solo de poste de ténis, em tubo de 93 mm de diâmetro e 420 mm de comprimento, com tampa. (material) | 2.000 | 42.07 | 84.14 |
| mt47ede010a | Ud | Equipamento desportivo para campo de ténis, composto de rede de nylon reforçado, postes de apoio e acessórios regulamentares, segundo norma federativa. (material) | 1.000 | 841.42 | 841.42 |
| au00auh040 |  | Vibrador de betão, eléctrico. | 1.000 | 0.00 | 0.00 |
| mo041 | h | Oficial de 1ª construção de obra civil. (mão de obra) | 4.000 | 22.68 | 90.72 |
| mo087 | h | Ajudante de construção de obra civil. (mão de obra) | 4.000 | 22.13 | 88.52 |
| % | % | Custos directos complementares | 2 % | 1127.29 | 22.55 |
|  |  | Custos directos |  |  | 1149.84 |
