# Fornecimento de terra vegetal

- Propriedade do ficheiro: CYPE INGENIEROS, S.A.
- Formato: FIEBDC-3/2002
- Moeda: EUR
- Custos indirectos: 3.00 %
- IVA: 23.00 %

## U Infra-estruturas no logradouro

### UJ Jardins

#### UJA Acondicionamento do terreno

**UJA050** m³ Fornecimento de terra vegetal.
Fornecimento de terra vegetal crivada, fornecida em sacos e espalhada com meios manuais, através de pá, enxada e ancinho, em camadas de espessura uniforme e sem produzir danos às plantas existentes.
Inclui: Armazenamento da terra vegetal. Espalhamento e perfilamento da terra vegetal. Sinalização e protecção do terreno.
Critério de medição de projecto: Volume medido segundo documentação gráfica de Projecto.
Critério de medição de obra: Medir-se-á o volume realmente executado segundo especificações de Projecto.

| Código | Un | Descrição | Rendimento | Preço | Importância |
|---|---|---|---|---|---|
| mt48tie030b | m³ | Terra vegetal crivada, fornecida em sacos. (material) | 1.120 | 29.50 | 33.04 |
| mo040 | h | Oficial de 1ª jardineiro. (mão de obra) | 0.900 | 22.68 | 20.41 |
| mo115 | h | Operário jardineiro. (mão de obra) | 0.900 | 21.45 | 19.31 |
| % | % | Custos directos complementares | 2 % | 72.76 | 1.46 |
|  |  | Custos directos |  |  | 74.22 |
