# Decapagem do terreno

- Propriedade do ficheiro: CYPE INGENIEROS, S.A.
- Formato: FIEBDC-3/2002
- Moeda: EUR
- Custos indirectos: 3.00 %
- IVA: 23.00 %

## U Infra-estruturas no logradouro

### UJ Jardins

#### UJA Acondicionamento do terreno

**UJA010** m² Decapagem do terreno.
Decapagem do terreno, com meios manuais, através de motorroçadora equipada com disco de dentes de serra.
Inclui: Preparação da superfície de trabalho. Decapagem do terreno. Corte e empilhamento dos materiais de decapagem.
Critério de medição de projecto: Superfície medida em projecção horizontal, segundo documentação gráfica de Projecto.
Critério de medição de obra: Medir-se-á, em projecção horizontal, a superfície realmente executada segundo especificações de Projecto.

| Código | Un | Descrição | Rendimento | Preço | Importância |
|---|---|---|---|---|---|
| mq09bro010 | h | Motorroçadora equipada com disco de dentes de serra o com fio de corte, de 0,42 kW de potência. (equipamento) | 0.010 | 4.48 | 0.04 |
| mo040 | h | Oficial de 1ª jardineiro. (mão de obra) | 0.001 | 22.68 | 0.02 |
| mo115 | h | Operário jardineiro. (mão de obra) | 0.010 | 21.45 | 0.21 |
| % | % | Custos directos complementares | 2 % | 0.27 | 0.01 |
|  |  | Custos directos |  |  | 0.28 |
