# Fonte

- Propriedade do ficheiro: CYPE INGENIEROS, S.A.
- Formato: FIEBDC-3/2002
- Moeda: EUR
- Custos indirectos: 3.00 %
- IVA: 23.00 %

## U Infra-estruturas no logradouro

### UM Mobiliário urbano

#### UMF Fontes

**UMF010** Ud Fonte.
Fonte de ferro fundido de 1,25 m de altura, secção circular de 20 cm de diâmetro, com uma torneira de latão e escoamento em recipiente, fixada com buchas de expansão de aço, parafusos especiais e pasta química a uma base de betão C20/25 (X0(P); D25; S2; Cl 1,0). Inclusive escavação e betonagem da base de apoio. Totalmente montada.
Inclui: Marcação de alinhamentos e níveis. Escavação. Execução da base de betão. Colocação e fixação das peças.
Critério de medição de projecto: Número de unidades previstas, segundo documentação gráfica de Projecto.
Critério de medição de obra: Medir-se-á o número de unidades realmente executadas segundo especificações de Projecto.

| Código | Un | Descrição | Rendimento | Preço | Importância |
|---|---|---|---|---|---|
| mt52mug090a | Ud | Fonte de ferro fundido de 1,25 m de altura, secção circular de 20 cm de diâmetro, com uma torneira de latão e escoamento em recipiente. (material) | 1.000 | 539.00 | 539.00 |
| mt52mug200j | Ud | Repercussão, na colocação de fonte, de elementos de fixação sobre betão: cunha de expansão de aço, parafusos especiais e pasta química. (material) | 1.000 | 5.88 | 5.88 |
| mt10hmf020fa | m³ | Betão simples C20/25 (X0(P); D25; S2; Cl 1,0), fabricado em central, segundo NP EN 206. (material) | 0.200 | 74.97 | 14.99 |
| mq04cag010a | h | Camião com grua de carga máxima 6 t. (equipamento) | 0.500 | 55.38 | 27.69 |
| op00tal010 |  | Berbequim. | 1.000 | 0.00 | 0.00 |
| op00ato010 |  | Aparafusadora. | 1.000 | 0.00 | 0.00 |
| au00auh040 |  | Vibrador de betão, eléctrico. | 1.000 | 0.00 | 0.00 |
| mo041 | h | Oficial de 1ª construção de obra civil. (mão de obra) | 0.250 | 22.68 | 5.67 |
| mo087 | h | Ajudante de construção de obra civil. (mão de obra) | 0.500 | 22.13 | 11.07 |
| % | % | Custos directos complementares | 2 % | 604.30 | 12.09 |
|  |  | Custos directos |  |  | 616.39 |
