# Quadro eléctrico

- Propriedade do ficheiro: CYPE INGENIEROS, S.A.
- Formato: FIEBDC-3/2002
- Moeda: EUR
- Custos indirectos: 3.00 %
- IVA: 23.00 %

## U Infra-estruturas no logradouro

### UP Piscinas

#### UPC Equipamentos de controlo e cloração

**UPC020** Ud Quadro eléctrico.
Quadro eléctrico para piscina de 8x4x1,5 m (volume 48 m³), com caixa estanque, diferencial de alta sensibilidade, arrancador, relé térmico de protecção de motor, selectores, relógio programador manual-automático, pilotos de sinalização funcionamento-paragem e fusíveis de protecção, tudo com cabos e montado interiormente e unido ao motor protegidos por tubo de aço.
Inclui: Colocação da caixa para o quadro. Montagem dos componentes.
Critério de medição de projecto: Número de unidades previstas, segundo documentação gráfica de Projecto.
Critério de medição de obra: Medir-se-á o número de unidades realmente executadas segundo especificações de Projecto.

| Código | Un | Descrição | Rendimento | Preço | Importância |
|---|---|---|---|---|---|
| mt47pec050a | Ud | Quadro eléctrico para piscina de 8x4x1,5 m (volume 48 m³) com as protecções necessárias para alimentar todos os equipamentos eléctricos e ligação à terra. (material) | 1.000 | 422.98 | 422.98 |
| mo003 | h | Oficial de 1ª electricista. (mão de obra) | 1.800 | 23.31 | 41.96 |
| mo102 | h | Ajudante de electricista. (mão de obra) | 1.800 | 22.09 | 39.76 |
| % | % | Custos directos complementares | 2 % | 504.70 | 10.09 |
|  |  | Custos directos |  |  | 514.79 |
