# Filtro

- Propriedade do ficheiro: CYPE INGENIEROS, S.A.
- Formato: FIEBDC-3/2002
- Moeda: EUR
- Custos indirectos: 3.00 %
- IVA: 23.00 %

## U Infra-estruturas no logradouro

### UP Piscinas

#### UPD Equipamentos de tratamento de águas

**UPD030** Ud Filtro.
Filtro de fibra de vidro reforçada com resina de poliéster, de 500 mm de diâmetro, com duas saídas de 1 1/2", caudal de 9,5 m³/h e pressão máxima de trabalho de 2,5 bar. Inclusive tampa de poliéster.
Inclui: Colocação. Ligação e verificação do seu correcto funcionamento.
Critério de medição de projecto: Número de unidades previstas, segundo documentação gráfica de Projecto.
Critério de medição de obra: Medir-se-á o número de unidades realmente executadas segundo especificações de Projecto.

| Código | Un | Descrição | Rendimento | Preço | Importância |
|---|---|---|---|---|---|
| mt47ped110a | Ud | Filtro de fibra de vidro reforçada com resina de poliéster, de 500 mm de diâmetro, com duas saídas de 1 1/2", caudal de 9,5 m³/h e pressão máxima de trabalho de 2,5 bar, inclusive tampa de poliéster. (material) | 1.000 | 950.60 | 950.60 |
| mo008 | h | Oficial de 1ª canalizador. (mão de obra) | 1.560 | 23.31 | 36.36 |
| mo107 | h | Ajudante de canalizador. (mão de obra) | 1.560 | 22.09 | 34.46 |
| % | % | Custos directos complementares | 2 % | 1021.42 | 20.43 |
|  |  | Custos directos |  |  | 1041.85 |
