# Revestimento contínuo decorativo de tanque de piscina com microcimento

- Propriedade do ficheiro: CYPE INGENIEROS, S.A.
- Formato: FIEBDC-3/2002
- Moeda: EUR
- Custos indirectos: 3.00 %
- IVA: 23.00 %

## U Infra-estruturas no logradouro

### UP Piscinas

#### UPU Revestimentos contínuos de microcimento

**UPU010** m² Revestimento contínuo decorativo de tanque de piscina com microcimento.
Revestimento contínuo decorativo com microcimento, em tanques de piscina. CAMADA BASE: microcImento monocomponente hidrófugo, cor branca neutro, em duas camadas, (1,5 kg/m² cada camada) e malha de fibra de vidro anti-álcalis, de 160 g/m² de massa superficial; com prévia aplicação de líquido de limpeza, biodegradável. CAMADA DECORATIVA: microcImento monocomponente hidrófugo, acabamento liso, cor branco, em duas camadas, (1 kg/m² cada camada); com prévia aplicação de líquido de limpeza, biodegradável. CAMADA DE VEDAÇÃO: protector hidrófugo em base aquosa.
Inclui: Limpeza da superfície suporte, através da projecção de jacto de água à pressão. Humedecimento da superfície. Limpeza da superfície suporte com o líquido de limpeza e posterior escovagem. Enxaguamento. Aspiração da superfície. Aplicação da camada base. Colocação da malha embebida na camada base. Raspagem das irregularidades existentes na camada base. Limpeza da camada base com o liquido de limpeza e posterior escovagem. Enxaguamento. Aspiração da superfície. Aplicação da camada decorativa. Polimento mecânico. Varredela e aspiração da superfície. Aplicação da camada de vedante.
Critério de medição de projecto: Superfície medida segundo documentação gráfica de Projecto.
Critério de medição de obra: Medir-se-á a superfície realmente executada segundo especificações de Projecto.

| Código | Un | Descrição | Rendimento | Preço | Importância |
|---|---|---|---|---|---|
| mt28mcm010d | l | Líquido de limpeza, biodegradável, para aplicar com pulverizador, para a eliminação de sais solúveis e eflorescências. (material) | 0.400 | 4.03 | 1.61 |
| mt28mcm030d | kg | MicrocImento monocomponente hidrófugo, cor branca neutro, composto de cimento, inertes seleccionados e aditivos, como camada base, prévia amassadura com água, para aplicar com palustra metálica. (material) | 3.000 | 4.07 | 12.21 |
| mt28mcm060f | m² | Malha de fibra de vidro anti-álcalis, de 160 g/m² de massa superficial e de 1x50 m, para armar microcimentos. (material) | 1.050 | 1.73 | 1.82 |
| mt28mcm020dW1b | kg | MicrocImento monocomponente hidrófugo, acabamento liso, cor branco, composto de cimento, inertes seleccionados e aditivos, como camada decorativa, prévia amassadura com água, para aplicar com palustra metálica. (material) | 2.000 | 5.48 | 10.96 |
| mt08aaa010a | m³ | Água. (material) | 0.004 | 1.50 | 0.01 |
| mt28mcm040d | l | Protector hidrófugo em base aquosa, com efeito anti-fúngico e prevenção de eflorescências, permeável ao vapor de água e com alta resistência a agentes atmosféricos e a ciclos de gelo-degelo, para tratamento superficial hidrofugante, aplicado em suportes porosos com talocha de esponja grossa. (material) | 0.050 | 6.89 | 0.34 |
| mq08lch020a | h | Equipamento de jacto de água à pressão. (equipamento) | 0.104 | 5.77 | 0.60 |
| mo020 | h | Oficial de 1ª construção. (mão de obra) | 0.700 | 22.68 | 15.88 |
| mo113 | h | Operário não qualificado construção. (mão de obra) | 1.354 | 21.45 | 29.04 |
| % | % | Custos directos complementares | 2 % | 72.47 | 1.45 |
|  |  | Custos directos |  |  | 73.92 |
