# Electroválvula

- Propriedade do ficheiro: CYPE INGENIEROS, S.A.
- Formato: FIEBDC-3/2002
- Moeda: EUR
- Custos indirectos: 3.00 %
- IVA: 23.00 %

## U Infra-estruturas no logradouro

### UR Rega

#### URM Automatização

**URM010** Ud Electroválvula.
Electroválvula para rega, corpo de PVC e polipropileno, ligações roscadas, de 1" de diâmetro, alimentação do solenóide a 24 Vca, com possibilidade de abertura manual e regulador de caudal, com caixa de plástico com tampa. Inclusive acessórios de ligação à tubagem de abastecimento e distribuição, escavação e posterior enchimento. Totalmente montada e ligada.
Inclui: Marcação da caixa. Escavação com meios manuais. Colocação da caixa pré-fabricada. Alojamento da electroválvula. Realização de ligações hidráulicas da electroválvula à tubagem de abastecimento e distribuição. Ligação eléctrica com o cabo de alimentação.
Critério de medição de projecto: Número de unidades previstas, segundo documentação gráfica de Projecto.
Critério de medição de obra: Medir-se-á o número de unidades realmente executadas segundo especificações de Projecto.

| Código | Un | Descrição | Rendimento | Preço | Importância |
|---|---|---|---|---|---|
| mt48ele010a | Ud | Electroválvula para rega, corpo de PVC e polipropileno, ligações roscadas, de 1" de diâmetro, alimentação do solenóide a 24 Vca, com possibilidade de abertura manual e regulador de caudal. (material) | 1.000 | 30.56 | 30.56 |
| mt48wwg010a | Ud | Caixa de plástico, com tampa e sem fundo, de 30x30x30 cm, para alojamento de válvulas em sistemas de rega. (material) | 1.000 | 81.29 | 81.29 |
| mo008 | h | Oficial de 1ª canalizador. (mão de obra) | 0.200 | 23.31 | 4.66 |
| mo107 | h | Ajudante de canalizador. (mão de obra) | 0.200 | 22.09 | 4.42 |
| mo003 | h | Oficial de 1ª electricista. (mão de obra) | 0.100 | 23.31 | 2.33 |
| % | % | Custos directos complementares | 2 % | 123.26 | 2.47 |
|  |  | Custos directos |  |  | 125.73 |
