# Caixa de gradagem de poliéster reforçado com fibra de vidro (PRFV)

- Propriedade do ficheiro: CYPE INGENIEROS, S.A.
- Formato: FIEBDC-3/2002
- Moeda: EUR
- Custos indirectos: 3.00 %
- IVA: 23.00 %

## U Infra-estruturas no logradouro

### US Tratamento de águas residuais domésticas

#### USA Acessórios

**USA100** Ud Caixa de gradagem de poliéster reforçado com fibra de vidro (PRFV).
Caixa de gradagem de poliéster reforçado com fibra de vidro (PRFV), de 950x595x475 mm, com boca de entrada e boca de saída, de 110 mm de diâmetro, tampa, grelha de sólidos de grandes dimensões, cesta extraível e ancinho.
Inclui: Marcação. Colocação. Ligação e verificação do seu correcto funcionamento.
Critério de medição de projecto: Número de unidades previstas, segundo documentação gráfica de Projecto.
Critério de medição de obra: Medir-se-á o número de unidades realmente executadas segundo especificações de Projecto.

| Código | Un | Descrição | Rendimento | Preço | Importância |
|---|---|---|---|---|---|
| mt46fpg020a | Ud | Caixa de gradagem de poliéster reforçado com fibra de vidro (PRFV), de 950x595x475 mm, com boca de entrada e boca de saída, de 110 mm de diâmetro, tampa, grelha de sólidos de grandes dimensões, cesta extraível e ancinho, para pré-tratamento de águas residuais. (material) | 1.000 | 780.08 | 780.08 |
| mo008 | h | Oficial de 1ª canalizador. (mão de obra) | 1.200 | 23.31 | 27.97 |
| mo107 | h | Ajudante de canalizador. (mão de obra) | 1.200 | 22.09 | 26.51 |
| % | % | Custos directos complementares | 2 % | 834.56 | 16.69 |
|  |  | Custos directos |  |  | 851.25 |
