# Caixa para recolha de amostras de poliéster reforçado com fibra de vidro (PRFV)

- Propriedade do ficheiro: CYPE INGENIEROS, S.A.
- Formato: FIEBDC-3/2002
- Moeda: EUR
- Custos indirectos: 3.00 %
- IVA: 23.00 %

## U Infra-estruturas no logradouro

### US Tratamento de águas residuais domésticas

#### USA Acessórios

**USA110** Ud Caixa para recolha de amostras de poliéster reforçado com fibra de vidro (PRFV).
Caixa para recolha de amostras de poliéster reforçado com fibra de vidro (PRFV), de 580 mm de diâmetro e 0,55 m de altura, com boca de entrada e boca de saída, de 110 mm de diâmetro e tampa.
Inclui: Marcação. Colocação. Ligação e verificação do seu correcto funcionamento.
Critério de medição de projecto: Número de unidades previstas, segundo documentação gráfica de Projecto.
Critério de medição de obra: Medir-se-á o número de unidades realmente executadas segundo especificações de Projecto.

| Código | Un | Descrição | Rendimento | Preço | Importância |
|---|---|---|---|---|---|
| mt46fmg010a | Ud | Caixa para recolha de amostras de poliéster reforçado com fibra de vidro (PRFV), de 580 mm de diâmetro e 0,55 m de altura, com boca de entrada e boca de saída, de 110 mm de diâmetro e tampa. (material) | 1.000 | 372.40 | 372.40 |
| mo008 | h | Oficial de 1ª canalizador. (mão de obra) | 0.500 | 23.31 | 11.66 |
| mo107 | h | Ajudante de canalizador. (mão de obra) | 0.500 | 22.09 | 11.05 |
| % | % | Custos directos complementares | 2 % | 395.11 | 7.90 |
|  |  | Custos directos |  |  | 403.01 |
