# Depósito de armazenamento de águas residuais

- Propriedade do ficheiro: CYPE INGENIEROS, S.A.
- Formato: FIEBDC-3/2002
- Moeda: EUR
- Custos indirectos: 3.00 %
- IVA: 23.00 %

## U Infra-estruturas no logradouro

### US Tratamento de águas residuais domésticas

#### USR Depósitos de armazenamento de águas residuais

**USR010** Ud Depósito de armazenamento de águas residuais.
Depósito de armazenamento de águas residuais de polietileno de alta densidade (PEAD/HDPE), de 10000 litros, com boca de acesso de 650 mm de diâmetro com tampa, boca de entrada e boca de saída de 160 mm de diâmetro.
Inclui: Marcação. Colocação. Ligação e verificação do seu correcto funcionamento.
Critério de medição de projecto: Número de unidades previstas, segundo documentação gráfica de Projecto.
Critério de medição de obra: Medir-se-á o número de unidades realmente executadas segundo especificações de Projecto.

| Código | Un | Descrição | Rendimento | Preço | Importância |
|---|---|---|---|---|---|
| mt46fdg010d | Ud | Depósito de armazenamento de águas residuais de polietileno de alta densidade (PEAD/HDPE), de 10000 litros, com boca de acesso de 650 mm de diâmetro com tampa, boca de entrada e boca de saída de 160 mm de diâmetro. (material) | 1.000 | 4493.30 | 4493.30 |
| mo008 | h | Oficial de 1ª canalizador. (mão de obra) | 2.920 | 23.31 | 68.07 |
| mo107 | h | Ajudante de canalizador. (mão de obra) | 2.920 | 22.09 | 64.50 |
| % | % | Custos directos complementares | 2 % | 4625.87 | 92.52 |
|  |  | Custos directos |  |  | 4718.39 |
