# Fossa séptica de polietileno de alta densidade (PEAD/HDPE)

- Propriedade do ficheiro: CYPE INGENIEROS, S.A.
- Formato: FIEBDC-3/2002
- Moeda: EUR
- Custos indirectos: 3.00 %
- IVA: 23.00 %

## U Infra-estruturas no logradouro

### US Tratamento de águas residuais domésticas

#### USS Fossas sépticas e filtros

**USS010** Ud Fossa séptica de polietileno de alta densidade (PEAD/HDPE).
Fossa séptica de polietileno de alta densidade (PEAD/HDPE) horizontal com pré-filtro, de 35000 litros, de 2320 mm de diâmetro e 9200 mm de comprimento, com boca de acesso de 600 mm de diâmetro, boca de entrada e boca de saída de 160 mm de diâmetro.
Inclui: Marcação. Colocação e ligação da fossa séptica. Verificação do seu correcto funcionamento.
Critério de medição de projecto: Número de unidades previstas, segundo documentação gráfica de Projecto.
Critério de medição de obra: Medir-se-á o número de unidades realmente executadas segundo especificações de Projecto.

| Código | Un | Descrição | Rendimento | Preço | Importância |
|---|---|---|---|---|---|
| mt46fsp200awa | Ud | Fossa séptica de polietileno de alta densidade (PEAD/HDPE) horizontal com pré-filtro, de 35000 litros, de 2320 mm de diâmetro e 9200 mm de comprimento, com boca de acesso de 600 mm de diâmetro, boca de entrada e boca de saída de 160 mm de diâmetro, segundo NP EN 12566-1, para tratamento primário de águas residuais. (material) | 1.000 | 10155.90 | 10155.90 |
| mo008 | h | Oficial de 1ª canalizador. (mão de obra) | 3.650 | 23.31 | 85.08 |
| mo107 | h | Ajudante de canalizador. (mão de obra) | 3.650 | 22.09 | 80.63 |
| % | % | Custos directos complementares | 2 % | 10321.61 | 206.43 |
|  |  | Custos directos |  |  | 10528.04 |
