# Cerca de madeira

- Propriedade do ficheiro: CYPE INGENIEROS, S.A.
- Formato: FIEBDC-3/2002
- Moeda: EUR
- Custos indirectos: 3.00 %
- IVA: 23.00 %

## U Infra-estruturas no logradouro

### UV Vedações

#### UVA Cercas de madeira

**UVA010** m Cerca de madeira.
Cerca de madeira de pinho tratada em autoclave com sais hidrossolúveis, com classe de risco 4 segundo NP EN 335, formada por montantes rectangulares de 7x7 cm e 120 cm de altura separados 25 cm entre si, travados com toros torneados de 8 cm de diâmetro e apoiados sobre base realizada com travessas de 20x10 cm, fixada à fundação com parafusos estruturais de aço zincado.
Inclui: Implantação e marcação de eixos. Corte e samblagem das peças. Colocação e fixação provisória da cerca. Aprumo e nivelamento. Fixação definitiva da cerca.
Critério de medição de projecto: Comprimento medido entre eixos, segundo documentação gráfica de Projecto.
Critério de medição de obra: Medir-se-á, a eixos, o comprimento realmente executado segundo especificações de Projecto.

| Código | Un | Descrição | Rendimento | Preço | Importância |
|---|---|---|---|---|---|
| mt18mva160a | m | Montante rectangular de madeira de pinho, de 7x7 cm, tratada em autoclave com sais hidrossolúveis, com classe de risco 4 segundo NP EN 335. (material) | 4.800 | 3.66 | 17.57 |
| mt18bma010n | m | Travessa de madeira de pinho, de 20x10 cm, tratada em autoclave com sais hidrossolúveis, com classe de risco 4 segundo NP EN 335, para base de apoio de cerca de madeira. (material) | 1.000 | 7.49 | 7.49 |
| mt18bma031a | m | Toro torneado de madeira de pinho tratada em autoclave com sais hidrossolúveis, com classe de risco 4 segundo NP EN 335, de 8 cm de diâmetro. (material) | 2.000 | 2.68 | 5.36 |
| mt07emr100aB | Ud | Parafuso estrutural de aço zincado, com anilha, de 12 mm de diâmetro e 160 mm de comprimento, de cabeça hexagonal, para aparafusar directamente sobre o furo realizado no betão. (material) | 3.000 | 6.39 | 19.17 |
| op00cep010 |  | Plainas. | 1.000 | 0.00 | 0.00 |
| op00ato010 |  | Aparafusadora. | 1.000 | 0.00 | 0.00 |
| op00tal010 |  | Berbequim. | 1.000 | 0.00 | 0.00 |
| op00cor050 |  | Cortadora manual de madeira, de disco. | 1.000 | 0.00 | 0.00 |
| mo048 | h | Oficial de 1ª montador de estruturas de madeira. (mão de obra) | 0.177 | 23.64 | 4.18 |
| mo095 | h | Ajudante de montador de estruturas de madeira. (mão de obra) | 0.355 | 23.07 | 8.19 |
| % | % | Custos directos complementares | 2 % | 61.96 | 1.24 |
|  |  | Custos directos |  |  | 63.20 |
