# Ornamentos

- Propriedade do ficheiro: CYPE INGENIEROS, S.A.
- Formato: FIEBDC-3/2002
- Moeda: EUR
- Custos indirectos: 3.00 %
- IVA: 23.00 %

## U Infra-estruturas no logradouro

### UV Vedações

#### UVO Remates de muro de vedação

**UVO030** Ud Ornamentos.
Peça pré-fabricada de betão de cor cinzento, para remate decorativo de pilastra, com a forma de esfera, base de 22,5 cm de diâmetro, diâmetro da esfera 22 cm e altura 31 cm, assente com argamassa de cimento, confeccionada em obra, com aditivo hidrófugo, dosificação 1:4. Inclusive preparação da superfície de apoio, marcação, vedação com argamassa de juntas especial para revestimentos de pré-fabricados de betão e tratamento de protecção suplementar através de aplicação sobre o conjunto de tinta hidrófuga incolor em duas camadas.
Inclui: Preparação da superfície de apoio. Implantação da peça. Colocação, aprume, nivelação e alinhamento da peça. Enchimento de juntas e limpeza. Aplicação de duas camadas de tinta hidrófuga incolor.
Critério de medição de projecto: Número de unidades previstas, segundo documentação gráfica de Projecto.
Critério de medição de obra: Medir-se-á o número de unidades realmente executadas segundo especificações de Projecto.

| Código | Un | Descrição | Rendimento | Preço | Importância |
|---|---|---|---|---|---|
| mt08aaa010a | m³ | Água. (material) | 0.006 | 1.50 | 0.01 |
| mt01arg005a | t | Areia de pedreira, para argamassa preparada em obra. (material) | 0.002 | 18.00 | 0.04 |
| mt08cem011a | kg | Cimento Portland CEM II/B-L 32,5 R, cor cinzento, em sacos, segundo NP EN 197-1. (material) | 0.481 | 0.10 | 0.05 |
| mt08adt010 | kg | Aditivo hidrófugo para impermeabilização de argamassas ou betões. (material) | 0.010 | 1.20 | 0.01 |
| mt20cho030a | Ud | Peça pré-fabricada de betão de cor cinzento, para remate decorativo de pilastra, com a forma de esfera, base de 22,5 cm de diâmetro, diâmetro da esfera 22 cm e altura 31 cm. (material) | 1.000 | 22.08 | 22.08 |
| mt09mcr235 | kg | Argamassa de juntas para pré-fabricados de betão e pedra artificial, composta de cimento, inertes, pigmentos e aditivos especiais. (material) | 0.045 | 2.47 | 0.11 |
| mt28pcs010a | l | Protector hidrófugo em base aquosa, incolor, auto-limpável, repelente da água e da sujidade, para tratamento superficial hidrofugante, para aplicar com trincha sobre superfícies de pedra natural ou pedra artificial. (material) | 0.165 | 9.40 | 1.55 |
| mq06hor010 | h | Betoneira eléctrica com uma capacidade de amassadura de 160 l. (equipamento) | 0.005 | 3.45 | 0.02 |
| op00amo010 |  | Rebarbadora. | 1.000 | 0.00 | 0.00 |
| mo041 | h | Oficial de 1ª construção de obra civil. (mão de obra) | 0.081 | 22.68 | 1.84 |
| mo087 | h | Ajudante de construção de obra civil. (mão de obra) | 0.091 | 22.13 | 2.01 |
| % | % | Custos directos complementares | 2 % | 27.72 | 0.55 |
|  |  | Custos directos |  |  | 28.27 |
