# Ensaio dinâmico de guarda

- Propriedade do ficheiro: CYPE INGENIEROS, S.A.
- Formato: FIEBDC-3/2002
- Moeda: EUR
- Custos indirectos: 3.00 %
- IVA: 23.00 %

## X Controlo de qualidade e ensaios

### XD Guardas

#### XDB Guardas

**XDB020** Ud Ensaio dinâmico de guarda.
Ensaio dinâmico com corpo brando a realizar em obra, sobre uma guarda, para a determinação das cargas dinâmicas que resiste. Incluindo deslocamento à obra e relatório de resultados.
Inclui: Deslocamento à obra. Realização dos ensaios. Redacção de relatório dos resultados dos ensaios realizados.
Critério de medição de projecto: Ensaio a realizar, segundo documentação do Plano de controlo de qualidade.

| Código | Un | Descrição | Rendimento | Preço | Importância |
|---|---|---|---|---|---|
| mt49bar020 | Ud | Ensaio com corpo brando para determinar as cargas dinâmicas que resiste uma guarda, inclusive deslocamento à obra e relatório de resultados. (material) | 1.000 | 293.33 | 293.33 |
| % | % | Custos directos complementares | 2 % | 293.33 | 5.87 |
|  |  | Custos directos |  |  | 299.20 |
