# Ensaio funcional de fachada

- Propriedade do ficheiro: CYPE INGENIEROS, S.A.
- Formato: FIEBDC-3/2002
- Moeda: EUR
- Custos indirectos: 3.00 %
- IVA: 23.00 %

## X Controlo de qualidade e ensaios

### XR Ensaios funcionais

#### XRF Fachadas

**XRF010** Ud Ensaio funcional de fachada.
Ensaio funcional a realizar por laboratório acreditado na área técnica correspondente, para verificar a estanquidade de uma zona de fachada, realizado uma vez executado o pano exterior da parede e antes de colocar o isolamento, através da simulação de chuva sobre uma superfície de 3 m de largura aproximadamente e altura correspondente à distância entre lajes. Incluindo deslocamento à obra e relatório de resultados.
Inclui: Deslocamento à obra. Realização do ensaio. Redacção de relatório do resultado do ensaio realizado.
Critério de medição de projecto: Ensaio a realizar, segundo documentação do Plano de controlo de qualidade.
Critério de medição de obra: Será medido o número de ensaios realizados por laboratório acreditado segundo especificações de Projecto.

| Código | Un | Descrição | Rendimento | Preço | Importância |
|---|---|---|---|---|---|
| mt49prs020 | Ud | Ensaio funcional para verificar a estanquidade de uma zona de fachada, através de simulação de chuva, inclusive deslocamento à obra e relatório de resultados. (material) | 1.000 | 174.61 | 174.61 |
| % | % | Custos directos complementares | 2 % | 174.61 | 3.49 |
|  |  | Custos directos |  |  | 178.10 |
