# Conjunto de ensaios funcionais das instalações em hall de entrada

- Propriedade do ficheiro: CYPE INGENIEROS, S.A.
- Formato: FIEBDC-3/2002
- Moeda: EUR
- Custos indirectos: 3.00 %
- IVA: 23.00 %

## X Controlo de qualidade e ensaios

### XR Ensaios funcionais

#### XRI Instalações

**XRI020** Ud Conjunto de ensaios funcionais das instalações em hall de entrada.
Conjunto de ensaios funcionais a realizar por laboratório acreditado na área técnica correspondente, para verificar o correcto funcionamento das seguintes instalações: electricidade, TV/FM e abastecimento de água. Incluindo relatório de resultados.
Inclui: Realização dos ensaios. Redacção de relatório dos resultados dos ensaios realizados.
Critério de medição de projecto: Ensaio a realizar, segundo documentação do Plano de controlo de qualidade.
Critério de medição de obra: Será medido o número de ensaios realizados por laboratório acreditado segundo especificações de Projecto.

| Código | Un | Descrição | Rendimento | Preço | Importância |
|---|---|---|---|---|---|
| mt49prs110b | Ud | Ensaio funcional para verificar o correcto funcionamento da instalação eléctrica em hall de entrada, inclusive relatório de resultados. (material) | 1.000 | 42.00 | 42.00 |
| mt49prs120b | Ud | Ensaio funcional para verificar o correcto funcionamento da instalação de TV/FM em hall de entrada, inclusive relatório de resultados. (material) | 1.000 | 12.00 | 12.00 |
| mt49prs145a | Ud | Ensaio funcional para verificar o correcto funcionamento da instalação de abastecimento de água em hall de entrada, inclusive relatório de resultados. (material) | 1.000 | 30.00 | 30.00 |
| % | % | Custos directos complementares | 2 % | 84.00 | 1.68 |
|  |  | Custos directos |  |  | 85.68 |
