# Linha de ancoragem horizontal temporal, de cabo de aço, com amortecedor de quedas

- Propriedade do ficheiro: CYPE INGENIEROS, S.A.
- Formato: FIEBDC-3/2002
- Moeda: EUR
- Custos indirectos: 3.00 %
- IVA: 23.00 %

## Y Segurança e saúde

### YC Sistemas de protecção colectiva

#### YCL Linhas e dispositivos de ancoragem

**YCL160** Ud Linha de ancoragem horizontal temporal, de cabo de aço, com amortecedor de quedas.
Fornecimento, colocação e desmontagem de linha de ancoragem horizontal temporal, de cabo de aço, com amortecedor de quedas, de 20 m de comprimento máximo, para segurar até três operários, classe C, composta por 2 placas de ancoragem e 1 linha de ancoragem flexível, formada por 1 absorvedor de energia com indicador de tensão e indicador de número de quedas; 1 tensor e 20 m de cabo, de aço galvanizado, de 8 mm de diâmetro, composto por 7 cordões de 19 fios, com prensado terminal com casquilho de cobre, guarda cabo e conector num extremo, amortizável em 3 utilizações. Inclusive elementos para fixação mecânica a paramento das placas de ancoragem.
Critério de medição de projecto: Número de unidades previstas, segundo Plano de Segurança e Saúde.
Critério de medição de obra: Medir-se-á o número de unidades realmente colocadas segundo especificações do Plano de Segurança e Saúde.

| Código | Un | Descrição | Rendimento | Preço | Importância |
|---|---|---|---|---|---|
| mt50spl305 | Ud | Placa de ancoragem de aço galvanizado, para fixação mecânica a paramento. (material) | 2.000 | 33.84 | 67.68 |
| mt50spl005 | Ud | Fixação composta por bucha química, anilha e parafuso de aço inoxidável de 12 mm de diâmetro e 80 mm de comprimento. (material) | 8.000 | 6.91 | 55.28 |
| mt50spl300b | Ud | Linha de ancoragem flexível, formada por 1 absorvedor de energia com indicador de tensão e indicador de número de quedas; 1 tensor e 20 m de cabo, de aço galvanizado, de 8 mm de diâmetro, composto por 7 cordões de 19 fios, com prensado terminal com casquilho de cobre, guarda cabo e conector num extremo, amortizável em 3 utilizações. (material) | 0.330 | 1238.40 | 408.67 |
| mo119 | h | Oficial de 1ª Segurança e Saúde. (mão de obra) | 0.400 | 22.68 | 9.07 |
| mo120 | h | Operário Segurança e Saúde. (mão de obra) | 0.800 | 21.45 | 17.16 |
| % | % | Custos directos complementares | 2 % | 557.86 | 11.16 |
|  |  | Custos directos |  |  | 569.02 |
