# Estrutura de protecção de passagem pedonal junto a andaime de fachada

- Propriedade do ficheiro: CYPE INGENIEROS, S.A.
- Formato: FIEBDC-3/2002
- Moeda: EUR
- Custos indirectos: 3.00 %
- IVA: 23.00 %

## Y Segurança e saúde

### YC Sistemas de protecção colectiva

#### YCM Escadas, palas, passadiços e plataformas

**YCM045** m Estrutura de protecção de passagem pedonal junto a andaime de fachada.
Estrutura de protecção de passagem pedonal junto a andaime de fachada colocado na via pública formada por: estrutura tubular de aço galvanizado de 1,50 m de largura e 3,00 m de altura e plataforma metálica com rodapé, amortizável em 8 utilizações, preparada para a colocação posterior de um andaime em altura, encostado à estrutura.
Critérios considerados na determinação do preço da unidade de obra: O preço não inclui a colocação do andaime em altura.
Critério de medição de projecto: Comprimento medido segundo Plano de Segurança e Saúde.
Critério de medição de obra: Será medido o comprimento realmente montado segundo especificações do Plano de Segurança e Saúde.

| Código | Un | Descrição | Rendimento | Preço | Importância |
|---|---|---|---|---|---|
| mt50spa130i | m | Estrutura de protecção para passagem pedonal, junto a andaime colocado na via pública, com passagem livre de 1,5 m de largura e 3,00 m de altura, formada por estrutura tubular de aço galvanizado a quente de 48,3 mm de diâmetro e 3,2 mm de espessura, com plataforma metálica superior para protecção de peões com rodapé, segundo EN 12810 e EN 12811, com de protecções de polietileno dos elementos que possam provocar enganches aos peões. (material) | 0.125 | 51.84 | 6.48 |
| mo119 | h | Oficial de 1ª Segurança e Saúde. (mão de obra) | 0.350 | 22.68 | 7.94 |
| mo120 | h | Operário Segurança e Saúde. (mão de obra) | 0.350 | 21.45 | 7.51 |
| % | % | Custos directos complementares | 2 % | 21.93 | 0.44 |
|  |  | Custos directos |  |  | 22.37 |
