# Plataforma de trabalho em consola

- Propriedade do ficheiro: CYPE INGENIEROS, S.A.
- Formato: FIEBDC-3/2002
- Moeda: EUR
- Custos indirectos: 3.00 %
- IVA: 23.00 %

## Y Segurança e saúde

### YC Sistemas de protecção colectiva

#### YCM Escadas, palas, passadiços e plataformas

**YCM070** m Plataforma de trabalho em consola.
Plataforma de trabalho em consola de madeira de pinho, de 0,60 m de largura útil, com base formada por pranchões de 20x7,2 cm, cravados, com 200 kg de capacidade de carga, guarda-corpos lateral de 1,00 m de altura formado por rodapé de prancha de 15x5,2 cm, corrimão lateral de tábua de 12x2,7 cm e travessa lateral de prancha de 15x5,2 cm, amortizável em 3 utilizações, colocada sobre uma estrutura portante formada por escoras metálicas colocadas no piso inferior da laje da cobertura, contraventados entre si, amortizáveis em 15 utilizações. Inclusive base e cunhas de madeira para apoio dos escoras à laje.
Critério de medição de projecto: Comprimento medido segundo Plano de Segurança e Saúde.
Critério de medição de obra: Será medido o comprimento realmente montado segundo especificações do Plano de Segurança e Saúde.

| Código | Un | Descrição | Rendimento | Preço | Importância |
|---|---|---|---|---|---|
| mt50spa050m | m³ | Pranchão de madeira de pinho, dimensões 20x7,2 cm. (material) | 0.025 | 439.20 | 10.98 |
| mt50spa050g | m³ | Prancha de madeira de pinho, dimensões 15x5,2 cm. (material) | 0.005 | 424.80 | 2.12 |
| mt50spa050a | m³ | Tábua de madeira de pinho, dimensões 12x2,7 cm. (material) | 0.001 | 432.00 | 0.43 |
| mt50spa101 | kg | Pregos de aço. (material) | 0.047 | 1.87 | 0.09 |
| mt50spa081a | Ud | Escora metálica telescópica, até 3 m de altura. (material) | 0.292 | 19.25 | 5.62 |
| mt50spa081c | Ud | Escora metálica telescópica, até 4 m de altura. (material) | 0.059 | 26.47 | 1.56 |
| mt50spa081d | Ud | Escora metálica telescópica, até 5 m de altura. (material) | 0.059 | 32.50 | 1.92 |
| mt08cim030b | m³ | Madeira de pinho. (material) | 0.003 | 248.85 | 0.75 |
| mo119 | h | Oficial de 1ª Segurança e Saúde. (mão de obra) | 0.500 | 22.68 | 11.34 |
| mo120 | h | Operário Segurança e Saúde. (mão de obra) | 0.500 | 21.45 | 10.73 |
| % | % | Custos directos complementares | 2 % | 45.54 | 0.91 |
|  |  | Custos directos |  |  | 46.45 |
