# Porta metálica para acesso de veículos, em vedação provisória de terreno

- Propriedade do ficheiro: CYPE INGENIEROS, S.A.
- Formato: FIEBDC-3/2002
- Moeda: EUR
- Custos indirectos: 3.00 %
- IVA: 23.00 %

## Y Segurança e saúde

### YC Sistemas de protecção colectiva

#### YCR Vedação provisória de terreno

**YCR026** Ud Porta metálica para acesso de veículos, em vedação provisória de terreno.
Porta para acesso de veículos de chapa de aço galvanizado, de duas folhas, de 4,0x2,0 m, com lingueta para cadeado e ferragens de fecho no chão, colocada em vedação provisória de terreno, fixada através de postes do mesmo material, ancorados ao terreno com cubos de betão C20/25 (X0(P); D25; S2; Cl 1,0), amortizável em 5 utilizações.
Critério de medição de projecto: Número de unidades previstas, segundo Plano de Segurança e Saúde.
Critério de medição de obra: Medir-se-á o número de unidades realmente colocadas segundo especificações do Plano de Segurança e Saúde.

| Código | Un | Descrição | Rendimento | Preço | Importância |
|---|---|---|---|---|---|
| mt50spv011h | Ud | Porta para acesso de veículos de chapa de aço galvanizado, de duas folhas, de 4,0x2,0 m, com lingueta para cadeado e ferragens de fecho ao chão, fixada através de postes do mesmo material. (material) | 0.200 | 1224.00 | 244.80 |
| mt10hmf020fa | m³ | Betão simples C20/25 (X0(P); D25; S2; Cl 1,0), fabricado em central, segundo NP EN 206. (material) | 0.250 | 74.97 | 18.74 |
| mo119 | h | Oficial de 1ª Segurança e Saúde. (mão de obra) | 0.500 | 22.68 | 11.34 |
| mo120 | h | Operário Segurança e Saúde. (mão de obra) | 0.500 | 21.45 | 10.73 |
| % | % | Custos directos complementares | 2 % | 285.61 | 5.71 |
|  |  | Custos directos |  |  | 291.32 |
