# Par de polainas

- Propriedade do ficheiro: CYPE INGENIEROS, S.A.
- Formato: FIEBDC-3/2002
- Moeda: EUR
- Custos indirectos: 3.00 %
- IVA: 23.00 %

## Y Segurança e saúde

### YI Equipamentos de protecção individual

#### YIP Para os pés e as pernas

**YIP020** Ud Par de polainas.
Par de polainas para soldador, amortizável em 2 utilizações.
Critério de medição de projecto: Número de unidades previstas, segundo Plano de Segurança e Saúde.
Critério de medição de obra: Será medido o número de unidades realmente fornecidas segundo especificações do Plano de Segurança e Saúde.

| Código | Un | Descrição | Rendimento | Preço | Importância |
|---|---|---|---|---|---|
| mt50epp020b | Ud | Par de polainas para soldador, EPI de categoria II, segundo NP EN ISO 11611 e NP EN 348, cumprindo todos os requisitos de segurança segundo a Portaria n.º 1131/93. (material) | 0.500 | 12.03 | 6.02 |
| % | % | Custos directos complementares | 2 % | 6.02 | 0.12 |
|  |  | Custos directos |  |  | 6.14 |
