# Limpeza de instalação provisória

- Propriedade do ficheiro: CYPE INGENIEROS, S.A.
- Formato: FIEBDC-3/2002
- Moeda: EUR
- Custos indirectos: 3.00 %
- IVA: 23.00 %

## Y Segurança e saúde

### YP Instalações provisórias de higiene e bem-estar

#### YPL Limpeza

**YPL010** Ud Limpeza de instalação provisória.
Horas de limpeza e desinfecção de instalação provisória em obra, realizadas por operário não qualificado da construção. Inclusive material e elementos de limpeza.
Inclui: Trabalhos de limpeza.
Critério de medição de projecto: Número de unidades previstas, segundo Plano de Segurança e Saúde.
Critério de medição de obra: Medir-se-á o número de unidades realmente executadas segundo especificações do Plano de Segurança e Saúde.

| Código | Un | Descrição | Rendimento | Preço | Importância |
|---|---|---|---|---|---|
| op00asp010 |  | Aspirador. | 1.000 | 0.00 | 0.00 |
| mo120 | h | Operário Segurança e Saúde. (mão de obra) | 1.000 | 21.45 | 21.45 |
| % | % | Custos directos complementares | 2 % | 21.45 | 0.43 |
|  |  | Custos directos |  |  | 21.88 |
