# Rede de sinalização de zona de risco

- Propriedade do ficheiro: CYPE INGENIEROS, S.A.
- Formato: FIEBDC-3/2002
- Moeda: EUR
- Custos indirectos: 3.00 %
- IVA: 23.00 %

## Y Segurança e saúde

### YS Sinalização provisória de obras

#### YSM Sinalização de zonas de trabalho

**YSM020** m Rede de sinalização de zona de risco.
Sinalização e delimitação de zona de risco através de rede de sinalização de polietileno de alta densidade (200 g/m²), duplamente reorientada, com tratamento ultravioleta, cor de laranja, de 1,20 m de altura, fixada através de abraçadeiras de nylon a escoras metálicas telescópicas colocadas cada 1,50 m. Inclusive montagem, manutenção em condições seguras durante todo o período de tempo necessário e desmontagem. Amortizável a rede em 1 utilização e as escoras em 15 utilizações.
Critério de medição de projecto: Comprimento medido segundo Plano de Segurança e Saúde.
Critério de medição de obra: Será medido o comprimento realmente montado segundo especificações do Plano de Segurança e Saúde.

| Código | Un | Descrição | Rendimento | Preço | Importância |
|---|---|---|---|---|---|
| mt50spr040b | m | Rede de sinalização de polietileno de alta densidade (200 g/m²), duplamente reorientada, com tratamento ultravioleta, cor laranja, de 1,2 m de altura. (material) | 1.000 | 0.70 | 0.70 |
| mt50spa081a | Ud | Escora metálica telescópica, até 3 m de altura. (material) | 0.059 | 19.25 | 1.14 |
| mt50spr046 | Ud | Abraçadeira de nylon, de 4,8x200 mm. (material) | 2.670 | 0.04 | 0.11 |
| mo120 | h | Operário Segurança e Saúde. (mão de obra) | 0.200 | 21.45 | 4.29 |
| % | % | Custos directos complementares | 2 % | 6.24 | 0.12 |
|  |  | Custos directos |  |  | 6.36 |
