# Aluguer de torre de trabalho móvel

- Propriedade do ficheiro: CYPE Ingenieros S.A.
- Formato: FIEBDC-3/2016
- Programa: Gerador de preços para construção civil. CYPE Ingenieros, S.A.
- Data: 28/03/2024
- Moeda: EUR
- Custos indirectos: 3 %
- IVA: 23 %

## 0 Trabalhos prévios

### 0X Andaimes e equipamento de elevação

#### 0XA Andaimes

**0XA113** Ud Aluguer de torre de trabalho móvel.
Aluguer, durante 10 dias naturais, de torre de trabalho móvel, com plataforma de trabalho de 3x1 m², situada a uma altura de 3 m, formada por estrutura tubular de aço galvanizado a quente de 48,3 mm e 3,2 mm de espessura, preparada para suportar uma carga de 2,0 kN/m² uniformemente distribuída sobre a plataforma e uma carga pontual de 1,5 kN, classe 3 segundo EN 1004.
Inclui: Revisão periódica para garantir a sua estabilidade e condições de segurança.
Critério de medição de projecto: Número de unidades previstas, segundo documentação gráfica de Projecto.
Critério de medição de obra: Amortização em forma de aluguer diário, segundo as condições definidas no contrato subscrito com a empresa fornecedora.

| Código | Un | Descrição | Rendimento | Preço | Importância |
|---|---|---|---|---|---|
| mq13ats050a | Ud | Aluguer diário de torre de trabalho móvel, com plataforma de trabalho 3x1 m² de superfície, colocada a uma altura de 3 m, formada por estrutura tubular de aço galvanizado a quente de 48,3 mm de diâmetro e 3,2 mm de espessura, fabricada cumprindo as exigências de qualidade expostas na norma NP EN ISO 9001 e segundo EN 12810 e EN 12811, preparada para suportar uma carga de 2,0 kN/m² uniformemente distribuída sobre a plataforma e uma carga pontual de 1,5 kN; classe 3 segundo EN 1004. (equipamento) | 10 | 6.23 | 62.300 |
| % | % | Custos directos complementares | 2 % | 62.300 | 1.246 |
|  |  | Custos directos |  |  | 63.546 |
