# Corte de árvore

- Propriedade do ficheiro: CYPE Ingenieros S.A.
- Formato: FIEBDC-3/2016
- Programa: Gerador de preços para construção civil. CYPE Ingenieros, S.A.
- Data: 28/03/2024
- Moeda: EUR
- Custos indirectos: 3 %
- IVA: 23 %

## A Acondicionamento do terreno

### AD Movimento de terras em edificação

#### ADL Desmatação e decapagem

**ADL015** Ud Corte de árvore.
Corte de árvore de até 5 m de altura, de 15 a 30 cm de diâmetro de tronco e copa pouco frondosa, com motosserra, com extracção do toco, e carga manual para camião.
Critérios considerados na determinação do preço da unidade de obra: O preço não inclui o transporte dos materiais removidos.
Inclui: Corte do tronco da árvore próximo da base. Extracção do toco e das raízes. Corte do tronco, dos ramos e das raízes. Remoção de restos e desperdícios. Carga a camião. Enchimento e compactação da abertura com terra da própria escavação.
Critério de medição de projecto: Número de unidades previstas, segundo documentação gráfica de Projecto.
Critério de medição de obra: Medir-se-á o número de unidades realmente executadas segundo especificações de Projecto.

| Código | Un | Descrição | Rendimento | Preço | Importância |
|---|---|---|---|---|---|
| mq09sie010 | h | Motoserra a gasolina, de 50 cm de espada e 2 kW de potência. (equipamento) | 0.234 | 3.36 | 0.786 |
| mq01exn020a | h | Retroescavadora hidráulica sobre pneus, de 105 kW. (equipamento) | 0.054 | 51.91 | 2.803 |
| mq02roa010a | h | Cilindro vibratório de condução manual, de 700 kg, largura de trabalho 70 cm. (equipamento) | 0.15 | 9.48 | 1.422 |
| mo040 | h | Oficial de 1ª jardineiro. (mão de obra) | 0.306 | 22.68 | 6.940 |
| mo086 | h | Ajudante de jardineiro. (mão de obra) | 0.603 | 22.13 | 13.344 |
| % | % | Custos directos complementares | 2 % | 25.295 | 0.506 |
|  |  | Custos directos |  |  | 25.801 |

Resíduos:
- escavação: ruo200201 Resíduos biodegradáveis. (componente de resíduo); rendimento 63.623 kg; Código LER 20 02 01; Massa do elemento 1 kg; Volume 0.000667 m3
- escavação: ruo170504 Solos e rochas não abrangidos em 17 05 03. (componente de resíduo); rendimento 3.181 kg; Código LER 17 05 04; Massa do elemento 1 kg; Volume 0.000625 m3
