# Enchimento localizado com agregados reciclados

- Propriedade do ficheiro: CYPE Ingenieros S.A.
- Formato: FIEBDC-3/2016
- Programa: Gerador de preços para construção civil. CYPE Ingenieros, S.A.
- Data: 28/03/2024
- Moeda: EUR
- Custos indirectos: 3 %
- IVA: 23 %

## A Acondicionamento do terreno

### AD Movimento de terras em edificação

#### ADR Bases, enchimentos e compactações

**ADR006** m³ Enchimento localizado com agregados reciclados.
Enchimento localizado com agregado reciclado de betão de 40 a 80 mm de diâmetro e compactação em camadas sucessivas de 20 cm de espessura máxima com apiloador (saltitão) de condução manual.
Inclui: Transporte e descarga do material de enchimento ao local de trabalho. Espalhamento do material de enchimento em camadas de espessura uniforme.
Critério de medição de projecto: Volume medido sobre as secções teóricas da escavação, segundo documentação gráfica de Projecto.
Critério de medição de obra: Medir-se-á o volume realmente executado segundo especificações de Projecto, sem incluir os incrementos por excessos de escavação não autorizados.

| Código | Un | Descrição | Rendimento | Preço | Importância |
|---|---|---|---|---|---|
| mt01aro010h | t | Agregado reciclado de betão, de granulometria compreendida entre 40 e 80 mm, fornecido através de camião. (material) | 2.325 | 9.66 | 22.460 |
| mq01pan070b | h | Mini pá carregadora sobre pneus, de 52 kW/1 m³ kW. (equipamento) | 0.025 | 36.8 | 0.920 |
| mq02rop020 | h | Apiloador (Saltitão) de condução manual, de 80 kg, com placa de 30x30 cm. (equipamento) | 0.359 | 3.92 | 1.407 |
| mo113 | h | Operário não qualificado construção. (mão de obra) | 0.359 | 21.45 | 7.701 |
| % | % | Custos directos complementares | 2 % | 32.488 | 0.650 |
|  |  | Custos directos |  |  | 33.138 |

Resíduos:
- colocação: mt01aro010h Agregado reciclado de betão, de granulometria compreendida entre 40 e 80 mm, fornecido através de camião; factor de resíduo 0.00738915

## Recursos

**mt01aro010h** t Agregado reciclado de betão, de granulometria compreendida entre 40 e 80 mm, fornecido através de camião
Dados técnicos: Custo energético 71.000 MJ; Emissão de CO2 10.000 kg; Código LER 01 04 08; Massa do elemento 1000 kg; Volume 0.666667 m3
