# Compactação dinâmica do terreno

- Propriedade do ficheiro: CYPE Ingenieros S.A.
- Formato: FIEBDC-3/2016
- Programa: Gerador de preços para construção civil. CYPE Ingenieros, S.A.
- Data: 28/03/2024
- Moeda: EUR
- Custos indirectos: 3 %
- IVA: 23 %

## A Acondicionamento do terreno

### AM Melhorias do terreno

#### AMC Compactações

**AMC020** m² Compactação dinâmica do terreno.
Compactação dinâmica do terreno, com uma energia por golpe entre 2000 e 2250 kN·m e uma energia especifica entre 2000 e 2250 kN·m/m², executada em quatro fases, segundo malha de impactos e tempo de demora entre fases sucessivas, com nivelamento da plataforma após cada uma das fases de compactação e controlo do processo através de equipamento de controlo de penetração dinâmica e assentamentos.
Inclui: Compactação e nivelamento do terreno. Realização de ensaios de controlo.
Critério de medição de projecto: Superfície medida em projecção horizontal, segundo documentação gráfica de Projecto.
Critério de medição de obra: Medir-se-á, em projecção horizontal, a superfície realmente executada segundo especificações de Projecto.

| Código | Un | Descrição | Rendimento | Preço | Importância |
|---|---|---|---|---|---|
| mq02din020 | h | Equipamento para compactação dinâmica, com martelo de impacto. (equipamento) | 0.03 | 153.1 | 4.593 |
| mq02din030 | h | Equipamento de controlo da penetração dinâmica e dos assentamentos. (equipamento) | 0.004 | 147.18 | 0.589 |
| mq01mot020b | h | Motoniveladora de 147 kW, equipada com fresa. (equipamento) | 0.002 | 99.69 | 0.199 |
| mq02rov010i | h | Compactador monocilíndrico vibrante auto-propulsado, de 129 kW, de 16,2 t, largura de trabalho 213,4 cm. (equipamento) | 0.003 | 69.78 | 0.209 |
| mo020 | h | Oficial de 1ª construção. (mão de obra) | 0.05 | 22.68 | 1.134 |
| mo113 | h | Operário não qualificado construção. (mão de obra) | 0.014 | 21.45 | 0.300 |
| mo112 | h | Operário especializado construção. (mão de obra) | 0.044 | 21.98 | 0.967 |
| % | % | Custos directos complementares | 2 % | 7.991 | 0.160 |
|  |  | Custos directos |  |  | 8.151 |
