# Coluna de terreno consolidado com injecções de leitada de cimento à pressão

- Propriedade do ficheiro: CYPE Ingenieros S.A.
- Formato: FIEBDC-3/2016
- Programa: Gerador de preços para construção civil. CYPE Ingenieros, S.A.
- Data: 28/03/2024
- Moeda: EUR
- Custos indirectos: 3 %
- IVA: 23 %

## A Acondicionamento do terreno

### AM Melhorias do terreno

#### AMI Injecções

**AMI010** m Coluna de terreno consolidado com injecções de leitada de cimento à pressão.
Coluna de terreno consolidado com injecções de leitada de cimento à pressão, 300 kg/m de consumo médio de cimento, realizada com a técnica do tubo-manguito, através da perfuração e colocação no terreno de tubos providos de válvulas, através das quais se injecta à pressão a leitada de cimento.
Inclui: Marcação das perfurações. Perfuração e colocação dos tubos-manguito. Preparação da leitada. Injecção à pressão da leitada de cimento. Recolha de sobras e carga manual para contentor.
Critério de medição de projecto: Comprimento medido segundo documentação gráfica de Projecto.
Critério de medição de obra: Medir-se-á o comprimento realmente executado segundo especificações de Projecto.

| Código | Un | Descrição | Rendimento | Preço | Importância |
|---|---|---|---|---|---|
| mt08aaa010a | m³ | Água. (material) | 0.375 | 1.5 | 0.563 |
| mt08cet020a | t | Cimento CEM II / A-L 32,5 N, a granel, segundo NP EN 197-1. (material) | 0.3 | 92.76 | 27.828 |
| mq03mpi040 | h | Equipamento para injecções de leitada de cimento, com bomba de pressão e veículo de perfuração para furos. (equipamento) | 0.09 | 453.6 | 40.824 |
| mo020 | h | Oficial de 1ª construção. (mão de obra) | 0.185 | 22.68 | 4.196 |
| mo113 | h | Operário não qualificado construção. (mão de obra) | 0.093 | 21.45 | 1.995 |
| mo112 | h | Operário especializado construção. (mão de obra) | 0.093 | 21.98 | 2.044 |
| % | % | Custos directos complementares | 2 % | 77.450 | 1.549 |
|  |  | Custos directos |  |  | 78.999 |

Resíduos:
- colocação: mt08cet020a Cimento CEM II / A-L 32,5 N, a granel, segundo NP EN 197-1; factor de resíduo 0.0063

## Recursos

**mt08aaa010a** m³ Água
Dados técnicos: Custo energético 60.000 MJ; Emissão de CO2 30.000 kg

**mt08cet020a** t Cimento CEM II / A-L 32,5 N, a granel, segundo NP EN 197-1
Dados técnicos: Custo energético 6740.000 MJ; Emissão de CO2 880.000 kg; Código LER 17 01 01; Massa do elemento 1000 kg; Volume 0.666667 m3
