# Caixa de bombagem, pré-fabricada, "EBARA"

- Propriedade do ficheiro: CYPE Ingenieros S.A.
- Formato: FIEBDC-3/2016
- Programa: Gerador de preços para construção civil. CYPE Ingenieros, S.A.
- Data: 28/03/2024
- Moeda: EUR
- Custos indirectos: 3 %
- IVA: 23 %

## A Acondicionamento do terreno

### AS Redes de drenagem horizontais

#### ASA Caixas

**ASA030** Ud Caixa de bombagem, pré-fabricada, "EBARA".
Caixa de polietileno de alta densidade, para saneamento, modelo MINI RIGHT 75 MA "EBARA", de 51x43x63,5 cm, com saída normalizada de PVC de 50 mm, entrada de 100 mm, entrada suplementar, sistema de abertura com tampa pivotante para intervenções sem desmontagem, tampa estanque com junta tórica e uma capacidade de 100 litros, com uma bomba submergível portátil, construída em aço inoxidável, para bombagem de águas fecais com corpos em suspensão ou filamentosos, modelo RIGHT 75 MA, com uma potência de 0,55 kW, para uma altura máxima de imersão de 10 m, temperatura máxima do líquido conduzido 50°C e tamanho máximo de passagem de sólidos 35 mm, corpo de impulsão, impulsor, carcaça e tampa de motor de aço inoxidável AISI 304, eixo motor de aço inoxidável AISI 303, duplo fecho em câmara de óleo, o superior de carvão/cerâmica/NBR e o inferior de SiC/SiC/NBR, motor assíncrono de 2 polos, isolamento classe F, protecção IP68, para alimentação monofásica a 230 V e 50 Hz de frequência, condensador e protecção termo-amperimétrica de rearme automático incorporados, com regulador de nível incorporado e cabo eléctrico de ligação de 5 metros com tomada tipo shuko, sobre base de betão simples C20/25 (X0(P); D25; S2; Cl 1,0) de 15 cm de espessura, com uma bomba submergível portátil, construída em aço inoxidável, para bombagem de águas fecais com corpos em suspensão ou filamentosos, modelo RIGHT 75 MA, com uma potência de 0,55 kW, para uma altura máxima de imersão de 10 m, temperatura máxima do líquido conduzido 50°C e tamanho máximo de passagem de sólidos 35 mm, corpo de impulsão, impulsor, carcaça e tampa de motor de aço inoxidável AISI 304, eixo motor de aço inoxidável AISI 303, duplo fecho em câmara de óleo, o superior de carvão/cerâmica/NBR e o inferior de SiC/SiC/NBR, motor assíncrono de 2 polos, isolamento classe F, protecção IP68, para alimentação monofásica a 230 V e 50 Hz de frequência, condensador e protecção termo-amperimétrica de rearme automático incorporados, com regulador de nível incorporado e cabo eléctrico de ligação de 5 metros com tomada tipo shuko, e conduta de impulsão de águas residuais realizada com tubo de PVC para 10 atm de pressão com extremo abocardado para união colada. Inclusive acessórios, uniões e peças especiais para a instalação da bomba e sua ligação às redes eléctrica e de saneamento.
Critérios considerados na determinação do preço da unidade de obra: O preço não inclui a escavação nem o enchimento do tardoz.
Inclui: Marcação. Betonagem e compactação do betão na execução da base. Colocação da caixa pré-fabricada. Execução de furos ou utilização dos furos existentes para a ligação dos colectores à caixa. Ligação dos colectores à caixa. Colocação da tampa e dos acessórios. Ligação à rede eléctrica. Ligação à rede de saneamento.
Critério de medição de projecto: Número de unidades previstas, segundo documentação gráfica de Projecto.
Critério de medição de obra: Medir-se-á o número de unidades realmente executadas segundo especificações de Projecto.

| Código | Un | Descrição | Rendimento | Preço | Importância |
|---|---|---|---|---|---|
| mt10hmf020fa | m³ | Betão simples C20/25 (X0(P); D25; S2; Cl 1,0), fabricado em central, segundo NP EN 206. (material) | 0.114 | 74.97 | 8.547 |
| mt11ape010a | Ud | Caixa de polietileno de alta densidade, para saneamento, modelo MINI RIGHT 75 MA "EBARA", de 51x43x63,5 cm, com saída normalizada de PVC de 50 mm, entrada de 100 mm, entrada suplementar, sistema de abertura com tampa pivotante para intervenções sem desmontagem, tampa estanque com junta tórica e uma capacidade de 100 litros, com uma bomba submergível portátil, construída em aço inoxidável, para bombagem de águas fecais com corpos em suspensão ou filamentosos, modelo RIGHT 75 MA, com uma potência de 0,55 kW, para uma altura máxima de imersão de 10 m, temperatura máxima do líquido conduzido 50°C e tamanho máximo de passagem de sólidos 35 mm, corpo de impulsão, impulsor, carcaça e tampa de motor de aço inoxidável AISI 304, eixo motor de aço inoxidável AISI 303, duplo fecho em câmara de óleo, o superior de carvão/cerâmica/NBR e o inferior de SiC/SiC/NBR, motor assíncrono de 2 polos, isolamento classe F, protecção IP68, para alimentação monofásica a 230 V e 50 Hz de frequência, condensador e protecção termo-amperimétrica de rearme automático incorporados, com regulador de nível incorporado e cabo eléctrico de ligação de 5 metros com tomada tipo shuko. (material) | 1 | 1547 | 1547.000 |
| mt36bom050s | m | Conduta de impulsão de águas residuais realizada com tubo de PVC para pressão de 10 atm, de 50 mm de diâmetro, com extremo abocardado, segundo NP EN 1452. (material) | 2 | 3.46 | 6.920 |
| mt36bom051s | Ud | Repercussão, por m de tubagem, de acessórios, uniões e peças especiais para tubo de PVC para pressão de 10 atm, de 50 mm de diâmetro. (material) | 2 | 1.04 | 2.080 |
| mt37vre010f | Ud | Válvula de retenção, com rosca GAS de 1 1/2", "EBARA". (material) | 1 | 108 | 108.000 |
| mt37svc010l | Ud | Válvula adufa de latão fundido, para enroscar, de 1 1/2". (material) | 1 | 19.35 | 19.350 |
| mo020 | h | Oficial de 1ª construção. (mão de obra) | 0.91 | 22.68 | 20.639 |
| mo113 | h | Operário não qualificado construção. (mão de obra) | 0.824 | 21.45 | 17.675 |
| mo008 | h | Oficial de 1ª canalizador. (mão de obra) | 0.8 | 23.31 | 18.648 |
| mo003 | h | Oficial de 1ª electricista. (mão de obra) | 0.365 | 23.31 | 8.508 |
| % | % | Custos directos complementares | 2 % | 1757.367 | 35.147 |
|  |  | Custos directos |  |  | 1792.514 |

Resíduos:
- colocação: mt10hmf020fa Betão simples C20/25 (X0(P); D25; S2; Cl 1,0), fabricado em central, segundo NP EN 206; factor de resíduo 0.00152845

## Recursos

**mt10hmf020fa** m³ Betão simples C20/25 (X0(P); D25; S2; Cl 1,0), fabricado em central, segundo NP EN 206
Dados técnicos: Custo energético 1840.000 MJ; Emissão de CO2 230.000 kg; Código LER 17 01 01; Massa do elemento 2300 kg; Volume 1.533333 m3

**mt11ape010a** Ud Caixa de polietileno de alta densidade
Dados técnicos: Custo energético 2543.045 MJ; Emissão de CO2 141.490 kg
Resíduos:
- embalagem: re150101 Embalagens de papel e cartão. (componente de resíduo); rendimento 1.604 kg; Código LER 15 01 01; Massa do elemento 1 kg; Volume 0.001333 m3

**mt37vre010f** Ud Válvula de retenção, com rosca GAS de 1 1/2", "EBARA"
Dados técnicos: Custo energético 164.561 MJ; Emissão de CO2 10.315 kg
Resíduos:
- embalagem: re150101 Embalagens de papel e cartão; rendimento 0.073 kg

**mt37svc010l** Ud Válvula adufa de latão fundido, para enroscar, de 1 1/2"
Dados técnicos: Custo energético 913.679 MJ; Emissão de CO2 61.421 kg
Resíduos:
- embalagem: re150101 Embalagens de papel e cartão; rendimento 0.072 kg
