# Colector enterrado, sistema Akasison "JIMTEN"

- Propriedade do ficheiro: CYPE Ingenieros S.A.
- Formato: FIEBDC-3/2016
- Programa: Gerador de preços para construção civil. CYPE Ingenieros, S.A.
- Data: 28/03/2024
- Moeda: EUR
- Custos indirectos: 3 %
- IVA: 23 %

## A Acondicionamento do terreno

### AS Redes de drenagem horizontais

#### ASC Colectores

**ASC015** m Colector enterrado, sistema Akasison "JIMTEN".
Colector enterrado formado por tubagem temperada através de tratamento térmico adicional, de polietileno de alta densidade (PEAD/HDPE), de 110 mm de diâmetro exterior e 4,3 mm de espessura, sistema Akasison "JIMTEN", com manguitos electrossoldáveis e curvas a 45° para ligação com o tubo de queda, colocado sobre leito de areia de 10 cm de espessura, devidamente compactada e nivelada com apiloador (saltitão) de condução manual, enchimento lateral compactado até metade do diâmetro do tubo e posterior enchimento com a mesma areia até 30 cm por cima da geratriz superior do tubo.
Critérios considerados na determinação do preço da unidade de obra: O preço não inclui a escavação nem o enchimento principal.
Inclui: Marcação e traçado do colector em planta e pendentes. Disposição de tubos e peças especiais. Descarga da areia no fundo da vala. Descida e colocação dos tubos no fundo da vala. Montagem, ligação e verificação do seu correcto funcionamento. Execução do enchimento envolvente. Realização de ensaios.
Critério de medição de projecto: Comprimento medido em projecção horizontal, segundo documentação gráfica de Projecto.
Critério de medição de obra: Medir-se-á, em projecção horizontal, o comprimento realmente executado segundo especificações de Projecto.

| Código | Un | Descrição | Rendimento | Preço | Importância |
|---|---|---|---|---|---|
| mt01ara010a | m³ | Areia com granulometria de 0 a 5 mm de diâmetro, limpa. (material) | 0.299 | 14.3 | 4.276 |
| mt11aka150g | Ud | Curva 45° de polietileno de alta densidade (PEAD/HDPE), de 110 mm de diâmetro exterior e 4,2 mm de espessura, sistema Akasison "JIMTEN". (material) | 0.4 | 6.75 | 2.700 |
| mt11aka040hc | m | Tubagem temperada através de tratamento térmico adicional, de polietileno de alta densidade (PEAD/HDPE), de 110 mm de diâmetro exterior e 4,3 mm de espessura, sistema Akasison "JIMTEN", em tramos de 5 m de comprimento. (material) | 1.05 | 14 | 14.700 |
| mt11aka100g | Ud | Manguito electrossoldável de polietileno de alta densidade (PEAD/HDPE), de 110 mm de diâmetro interior, sistema Akasison "JIMTEN". (material) | 0.4 | 7.39 | 2.956 |
| mq04dua020b | h | Dumper de descarga frontal de 2 t de carga útil. (equipamento) | 0.024 | 10.38 | 0.249 |
| mq02rop020 | h | Apiloador (Saltitão) de condução manual, de 80 kg, com placa de 30x30 cm. (equipamento) | 0.18 | 3.92 | 0.706 |
| mq02cia020j | h | Camião cisterna, de 8 m³ de capacidade. (equipamento) | 0.002 | 118.9 | 0.238 |
| mo020 | h | Oficial de 1ª construção. (mão de obra) | 0.048 | 22.68 | 1.089 |
| mo113 | h | Operário não qualificado construção. (mão de obra) | 0.144 | 21.45 | 3.089 |
| mo008 | h | Oficial de 1ª canalizador. (mão de obra) | 0.083 | 23.31 | 1.935 |
| mo107 | h | Ajudante de canalizador. (mão de obra) | 0.041 | 22.09 | 0.906 |
| % | % | Custos directos complementares | 2 % | 32.844 | 0.657 |
|  |  | Custos directos |  |  | 33.501 |

Resíduos:
- colocação: mt01ara010a Areia com granulometria de 0 a 5 mm de diâmetro, limpa; factor de resíduo 0.003
- colocação: mt11aka150g; factor de resíduo 0.0275
- colocação: mt11aka040hc; factor de resíduo 0.0263801
- colocação: mt11aka100g; factor de resíduo 0.0274235

## Recursos

**mt01ara010a** m³ Areia com granulometria de 0 a 5 mm de diâmetro, limpa
Dados técnicos: Custo energético 146.250 MJ; Emissão de CO2 7.800 kg; Código LER 01 04 09; Massa do elemento 1950 kg; Volume 1.21875 m3

**mt11aka150g** Ud Curva 45° de polietileno de alta densidade (PEAD/HDPE)
Dados técnicos: Custo energético 37.996 MJ; Emissão de CO2 1.915 kg; Código LER 17 02 03; Massa do elemento 0.392 kg; Volume 0.000653 m3
Resíduos:
- embalagem: re150101 Embalagens de papel e cartão. (componente de resíduo); rendimento 0.035 kg; Código LER 15 01 01; Massa do elemento 1 kg; Volume 0.001333 m3

**mt11aka040hc** m Tubagem temperada através de tratamento térmico adicional
Dados técnicos: Custo energético 141.445 MJ; Emissão de CO2 7.023 kg; Código LER 17 02 03; Massa do elemento 1.46 kg; Volume 0.002433 m3

**mt11aka100g** Ud Manguito electrossoldável de polietileno de alta densidade (PEAD/HDPE)
Dados técnicos: Custo energético 5.336 MJ; Emissão de CO2 0.294 kg; Código LER 17 02 03; Massa do elemento 0.05488 kg; Volume 0.000091 m3
Resíduos:
- embalagem: re150101 Embalagens de papel e cartão; rendimento 0.035 kg
