# Sumidouro sifonado com caixa de bombagem

- Propriedade do ficheiro: CYPE Ingenieros S.A.
- Formato: FIEBDC-3/2016
- Programa: Gerador de preços para construção civil. CYPE Ingenieros, S.A.
- Data: 28/03/2024
- Moeda: EUR
- Custos indirectos: 3 %
- IVA: 23 %

## A Acondicionamento do terreno

### AS Redes de drenagem horizontais

#### ASI Drenagens em pavimentos

**ASI030** Ud Sumidouro sifonado com caixa de bombagem.
Estação de elevação para águas saponáceas, instalação enterrada, passagem livre máxima de 10 mm, apta para temperaturas até 35°C (para pouco tempo 90°C), formada por depósito de polietileno com caixilho e tampa de aço galvanizado, ligação em impulsão de 1 1/4", duas ligações de entrada DN 100/70, sumidouro, sifão, tubagem interior, bomba submergível, interruptor de bóia, para controlo automático do nível, potência nominal do motor de 0,55 kW, alimentação monofásica (230V/50Hz), válvula antirretorno, para recolha de águas pluviais ou de locais húmidos. Inclusive acessórios de montagem, peças especiais e elementos de fixação.
Inclui: Marcação. Montagem, ligação e verificação do seu correcto funcionamento.
Critério de medição de projecto: Número de unidades previstas, segundo documentação gráfica de Projecto.
Critério de medição de obra: Medir-se-á o número de unidades realmente executadas segundo especificações de Projecto.

| Código | Un | Descrição | Rendimento | Preço | Importância |
|---|---|---|---|---|---|
| mt37bcw500c | Ud | Estação de elevação para águas saponáceas, instalação enterrada, passagem livre máxima de 10 mm, apta para temperaturas até 35°C (para pouco tempo 90°C), formada por depósito de polietileno com caixilho e tampa de aço galvanizado, ligação em impulsão de 1 1/4", duas ligações de entrada DN 100/70, sumidouro, sifão, tubagem interior, bomba submergível, interruptor de bóia, para controlo automático do nível, potência nominal do motor de 0,55 kW, alimentação monofásica (230V/50Hz), válvula antirretorno. (material) | 1 | 1168.85 | 1168.850 |
| mt11var020 | Ud | Kit de acessórios de montagem, peças especiais e elementos de fixação, para saneamento. (material) | 1 | 0.75 | 0.750 |
| mo008 | h | Oficial de 1ª canalizador. (mão de obra) | 0.3 | 23.31 | 6.993 |
| mo020 | h | Oficial de 1ª construção. (mão de obra) | 0.3 | 22.68 | 6.804 |
| mo112 | h | Operário especializado construção. (mão de obra) | 0.15 | 21.98 | 3.297 |
| % | % | Custos directos complementares | 2 % | 1186.694 | 23.734 |
|  |  | Custos directos |  |  | 1210.428 |

## Recursos

**mt37bcw500c** Ud Estação de elevação para águas saponáceas
Dados técnicos: Custo energético 0.861 MJ; Emissão de CO2 1.356 kg
Resíduos:
- embalagem: re150101 Embalagens de papel e cartão. (componente de resíduo); rendimento 1.595 kg; Código LER 15 01 01; Massa do elemento 1 kg; Volume 0.001333 m3
